# TW-Vogelherdweg-Lauchhammer
Angebotsaufforderung (GAEB DA XML 3.2, DA83)
Projekt: 2-1180-064
Währung: EUR
Nebenangebote zugelassen: ja
Erstellt mit: GXML Toolbox V3.3 R20210630, iTWO_64 V11.0.425, 09.02.2026

## Allgemeines:
Im Zuge des grundhaften Ausbaus des Vogelherdweges (1. BA) in
Lauchhammer ist die trink- und schmutzwasserseitige Erschließung
des Bebauungsplanes B-Plan 1/2022 "Wohngebiet Vogelherdweg"
geplant. Die Realisierung der Baumaßnahme im Bereich des Vogelherdweges ist in offener Bauweise unter Vollsperrung geplant und
umfasst ca. 210 m Trinkwasserleitung PE-HD dA 110 sowie 4 Haltungen
Schmutzwasserkanal PP, DN 200 mit 13 Hausanschlüssen jeweils
für Trinkwasser und Schmutzwasser.
Die Leistungsgrenze im Ausbaubereich des Vogelherdweges ist OK Planum.

Zusätzlich umfasst die Baumaßnahme die Neuverlegung bestehender
Trinkwasserleitungen östlich des 1. BA Vogelherdweg in der
Richard-Wagner-Straße und Friedrich-Wolf-Straße.
Die sich dort im Privatbereich befindlichen Trinkwasserleitungen sollen
auf einer Gesamtlänge von ca. 202 m in PE-HD dA 110 im öffentlichen
Bereich mittels Spülbohrverfahren neu verlegt werden.
Des Weiteren ist der Neubau einer Schmutzwasser-Kanalhaltung in PP, DN 200
(ca. 49m) in offener Bauweise in der Friedrich-Wolf-Straße geplant, welche die
Ableitung des anfallenden Schmutzwassers der sich an der Straße
befindlichen Wohnblöcke über den neuen Schmutzwasserkanal im
Vogelherdweg ermöglichen soll.

Westlich des Bebauungsgebietes "Wohngebiet Vogelherdweg" ist für die
Erschließung zweier geplanter Eigenheimstandorte an der
Heinrich-Zille-Str. die Verlegung einer neuen Trinkwasserleitung
PE-HD dA 63 in offener Bauweise auf einer Länge von ca. 50m im
Straßenkörper der Heinrich-Zille-Straße notwendig. Der schmutzwasserseitige Anschluss der beiden Parzellen erfolgt auf den bereits bestehenden
SW-Kanal in der Heinrich-Zille Straße.

Die vorliegende Leistungsbeschreibung umfasst nur das LOS SCHMUTZWASSERKANAL
und beinhaltet die anteilmäßigen Aufwendungen für die Errichtung und Vorhaltung eines gemeinsamen
Stufengrabens im Vogelherdweg für die Verlegung der neuen Trinkwasserleitung und des
neuen Schmutzwasserkanals. Die notwendigen Aufwendungen sind in die Positionen des
Leitungsgrabens mit einzurechnen. Eine separate Vergütung erfolgt nicht.

Allgemeines:

Die nachstehenden Beschreibungen gelten allgemein für Leistungen des
Tief- und Straßenbaus und sind spezifiziert auf das Vorhaben anzuwenden!

Nachfolgend aufgeführte sicherheitstechnische Hinweise sind bei der
Erarbeitung des Angebots durch den AN zu beachten und in die
Einheitspreise mit einzurechnen. Eine gesonderte Vergütung erfolgt
nicht.

- Entsorgung:
Der AN ist im Rahmen seiner Auftragserfüllung zur Beseitigung
anfallenden Bauschuttes und Abfall (Schutt, Holz, Verpackungen u.a.)
verantwortlich.

- Tagesunterkünfte:
(erforderlich bei mehr als 4 Arbeitnehmern mit einer Dauer von mehr als
einer Woche) Tagesunterkünfte entsprechend den baulichen Anforderungen
und den Anforderungen an die Einrichtungen nach  o45 u. 46 und den
Arbeitsstättenrichtlinien ASR 45/1-6 auf den vom Auftraggeber
ausgewiesenen Flächen vorhalten. Im Preis enthalten sind die Kosten für
Betrieb und Unterhalt.

- Brandschutz:
Handfeuerlöscher

- Erdarbeiten:
Für die Ausführung der Erdarbeiten sind die Festlegungen in DIN EN 1610,
der DIN 4124 "Baugruben und Gräben" sowie in der UVV "Bauarbeiten" (VBG
37) insbesonder Abschnitt VI "Zusätzliche Bestimmungen für Arbeiten in
Gräben sowie an und vor Erd- und Felswänden" zu beachten.

Die Absicherung von Baugruben und Gräben in oder in der Nähe von
öffentlichem Verkehrsraum ist vom AN unter Berücksichtigung der Vorgaben
des AG mit der zuständigen Behörde abzustimmen.

Der Auftragnehmer hat sich vor Durchführung der Erdarbeiten ausreichend
Kenntnis über die Lage von Leitungen, Kabeln, Kanälen und dergleichen im
Bereich der Baugruben oder Gräben zu verschaffen und mit den
Anlagenbetreibern geeignete Schutzmaßnahmen festzulegen, die
Festlegungen der Versorgungsträger sind zu beachten. (Einholung von
Schachtscheinen!).

Im Bereich benachbarter baulicher Anlagen sind die Erdarbeiten unter
Beachtung der DIN 4123 "Gebäudesicherung" durchzuführen.

Gefährden besondere Einflüsse, wie z.B.: Aufschüttungen,
Grundwasserabsenkungen, Erschütterungen (DIN 4124, Ziffer 4.2.3 und
4.2.4.) die Standsicherheit von unverbauten Baugruben und Grabenwänden,
so hat der AN die Standsicherheit besonders zu überprüfen.
Hält der AN flachere Böschungen aus den vorgenannten Gründen für
notwendig, so hat er dies gemaß VOB/B o4 Nr.3 anzuzeigen und
entsprechend den Erfordernissen auszuführen.

Bei verbauten Baugruben und Gräben hat der AN dafür zu sorgen, dass die
Standsicherheit des Verbaues in jedem Bauzustand bis zum Erreichen der
Sohle und während des gesamten Rückbaues gewährleistet ist (DIN 4124,
Ziffer 4.3.8).

Der Verbau und seine Teile müssen vom AN während der Bauausführung
regelmäßig überprüft werden (DIN 4124,Ziffer 4.3.9). Der Zugang in die
Baugrube / Gräben hat gemäß den sicherheitstechnischen Anforderungen zu
entsprechen!

- Schachtabdeckungen, Provisorien:
Durchtrittsichere, unverschiebliche Abdeckungen auf Schächten, auf
Anordnung der Bauleitung herstellen, für die Dauer der
Auftragsausführung, bzw. als Provisorium bis zur Fertigstellung
vorhalten und wieder entfernen (zur Sicherung von Einstiegsschächten der
Kanäle u.a.) Abdeckungen auf Anforderung der BL instandsetzen.

- Umwehrungen
Seitenschutz nach DIN 4420 "Arbeits- und Schutzgerüste" an Verkehrswegen
der Baustelle zur Sicherung gegen Absturz von Personen herstellen,
vorhalten und wieder entfernen.

- Einrichtungen zum Bergen von Personen

Vor Baubeginn ist ein detaillierter Bauablaufplan mit dem zuständigen
Bauüberwacher WAL-B abzustimmen.

## Zusätzliche Technische Vertragsbedingungen des
Zusätzliche Technische Vertragsbedingungen des
WAL-B Senftenberg:

1. Maßgebend für die Ausführung der Arbeiten sind die/das:
- BGV A1
- BGV C22
- VBG 40
- DVGW-Arbeitsblatt GW 315
- einschlägigen DIN-Vorschriften
- Arbeitsschutzgesetz
- VOB/B und VOB/C
- UVV der Tiefbau-Berufsgenossenschaft und der
  Berufsgenossenschaft der Gas- und Wasserwerke
- ZTV A-StB der Forschungsgesellschaft für Straßen- und Verkehrswesen
- ZTV-SA und die "Richtlinien zur Sicherung von Arbeitsstellen an
  Straßen" (RSA)
- Bestimmungen der StVO und der Polizei

2. Der Auftraggeber (AG) gestattet den Anschluss an eigene Anlagen der
Wasserversorgung ab Standrohrzähler. Die Weiterverteilung geht zu Lasten
des Auftragnehmers (AN). Standrohrzähler sind gegen Gebühr beim AG
auszuleihen.

3. Vor Arbeitsausführung sind der Bauleiter und der deutschsprachige
Polier dem AG namhaft zu machen. Der Bauleiter des AN ist für die
Bauleitung verantwortlich und übernimmt hier insbesondere die
Verkehrssicherungspflicht. Sollte aufgrund des Einsatzes von
Subunternehmern ein Koordinator für Sicherheitsfragen erforderlich sein,
so ist auch dieser durch den AN zu stellen. Der AG kann die Abberufung
des eingesetzten Führungspersonals verlangen, wenn diese die
Voraussetzung für eine verantwortungsvolle Zusammenarbeit oder die
fachliche Eignung nicht erfüllen.

4. Es ist dafür Sorge zu tragen, dass während der Bauzeit
Ausführungspläne, ein Leistungsverzeichnis und die behördlichen
Genehmigungen (z.B. Verkehrszeichenplan) in Kopie ständig auf der
Baustelle vorhanden sind. Außerdem ist eine Kopie aller behördlichen
Genehmigungen vor Arbeitsausführung beim AG einzureichen.

5. Beim Transport und der Verlegung sind alle Arten von Rohren und
Formstücken so sachgemäß zu behandeln und zu verladen, dass
Beschädigungen der Rohre, der Rostschutzmittel bzw. der Umhüllung
ausgeschlossen sind. Das gleiche gilt für alle sonstigen Baustoffe und
Bauteile. Bei umhüllten Stahlrohren und Formstücken ist besondere
Vorsicht geboten.

6. Kleinmaterialien u.a. Dicht- und Gummiringe, Maschinenschrauben
usw. sowie Armaturen sind unter Verschluss in einem Raum zu lagern.

7. Es ist nur der Einsatz von schallgedämpften Maschinen und Geräten
zulässig.

8. Unklarheiten, welche die Arbeitsabwicklung bzw. die Herstellung von
Bauteilen beeinflussen, sind unverzüglich dem AG mitzuteilen. Eigenmächtige
Entscheidungen dürfen nicht getroffen werden. Die hieraus resultierenden
Nachteile, Wertminderungen, Schäden usw. gehen zu Lasten des AN.

9. Mehrmalige Unterbrechungen des Bauablaufes (auch witterungsbedingt)
sowie zusätzliche Absprachen mit den Auftraggebern sind in die EH-Preise
einzuberechnen und werden nicht gesondert vergütet.

10. Es gilt immer Material liefern und einbauen (falls in den Einzelpositionen
nichts anderes vermerkt wurde)

## 211801212 LOS2-SW-Vogelherdweg Lauchhammer
Datum: 09.02.2026

### Bereich 1 Baustelleneinrichtung, Sicherungs- und Koordinierungsmaßnahmen

#### Abschnitt 1.1 Baustelleneinrichtung u. -räumung

**1.1.10 Baustelle einrichten, vorhalten und räumen**
*** Pauschalposition
Anfuhr und Aufstellung aller für die planmäßige
Durchführung der Arbeiten erforderlichen Einrichtungen
und Geräte, wie Aufenthaltsräume, Baumaschinen und
Versorgungsanlagen (Strom-, Wasser- und
Abwasserleitungen), Anlage der Zufahrten und
Verkehrswege innerhalb der Baustelle.

Bauwasser- und Baustromanschlüsse in genügender Anzahl
mit Wasseruhr, ausreichend dimensioniert für die
Versorgung des gesamten Baustellenbetriebes, auch als
Anschluss für Fremdfirmen nutzbar, einrichten, vorhalten
und nach Fertigstellung des Bauwerkes abbauen.
Der Auftragnehmer hat die behördlichen Anträge für die
Einrichtung und Beseitigung der Anlage ohne Mitwirkung
des Auftraggebers zu stellen, Gebühren und
Nebenkosten sind im Pauschalpreis einzurechnen.
Die Kosten für den Verbrauch trägt der AN.
Die Anschlußwerte sind vom AN festzustellen, ggf. ist
der Wasseranschluss gegen Frost zu schützen. Die dafür zu
verwendenden Standrohre mit Wasserzähler sind von der
WAL Betrieb zu beziehen.
Der Standort der Wasserentnahme ist mit dem
Rohrnetzmeister vorher abzustimmen.

Flächen für die BE können nicht durch den AG
bereitgestellt werden, der AN ist für die Beschaffung
bzw. Anmietung der Flächen selbst verantwortlich, die
Kosten sind in den EP einzurechnen.

Vorhalten, Unterhalten und Beleuchten aller
Bestandteile der Baustelleneinrichtung während der
Bauzeit einschl. etwaiger Unterbrechungen sind im
Pauschalpreis enthalten. Die öffentlichen
Verkehrsflächen sind laufend zu säubern.
Mengenänderungen der vertraglichen Leistungen oder eine
Fristverlängerung verändern den Pauschalbetrag der
Baustelleneinrichtung nicht. Die Auszahlung der
Pauschale Baustelleneinrichtung erfolgt im Verhältnis
der durchgeführten Leistungen. Die Restsumme wird mit
der Schlussrechnung fällig. Das Vorhalten der Geräte,
ihre Unterhaltung und der zu ihrem Betrieb notwendigen
Betriebsstoffe sind in die Einheitspreise einzurechnen.
Abbrechen und Abfahren der Einrichtungen, Geräte und
Maschinen, einschl. evtl. erforderlichen Abbruch und
Abtansport von Fundamenten, Straßenbefestigungen,
Gruben, Leitungen usw., soweit diese im Zuge der
Baustelleneinrichtung erstellt wurden. Aufräumen der
Baustelle, der Bau- und Lagerplätze, der Zufahrtswege
und Wiederherstellung des ursprünglichen Zustandes im
gesamten Baustellenbereich. Mehrmalige Unterbrechungen
der Arbeiten z.B. Baufeldumsetzungen sind in die
Einheitspreise einzurechnen. Eine gesonderte Vergütung
erfolgt nicht. Im technologischen Ablauf  ist z.B.
die Zufahrt für Anlieger in den einzelnen Baufeldern zu
gewährleisten (nach Wahl AN). Die betroffenen
Grundstückseigentümer und Anlieger sind durch den AN
rechtzeitig und selbstständig bei technologisch
bedingten Sperrzeiten zu informieren.  Anfallende
Stoffe (ggf. Erdstoffe, Rohrmaterial, Asphalt usw.)
werden, wenn nicht anders vermerkt, Eigentum des AN und
sind schadlos zu beseitigen. Die Kalkulation der
Einzelpositionen  beinhaltet das Laden, die Transport-,
Kipp- und Deponiegebühren.  Die Festlegung der
Zwischenlagerplätze ist Sache des AN.
Abstimmungen sind einzurechnen. Eine Ortsbesichtigung
vor Abgabe des Angebotes ist dringend empfehlenswert.
Nachforderungen aus Unkenntnis der Örtlichkeiten werden
nicht anerkannt.
Menge: 1,000 PSCH

**1.1.20 Bauzaun auf- und abbauen, Zaunhöhe 2,0 m, freist.**
Bauzaun nach Angaben des AG einschl. der erforderlichen
Tore standsicher herstellen, während der Bauzeit vor-
und unterhalten und nach Bedarf umsetzen sowie nach
Beendigung der Bauzeit entfernen. Zaunhöhe über Gelände
2,0 m. Zaun aus Stahlgitterzaunelementen, die
Zaunelemente müssen fest miteinander (min. 2
Schraubverbindungen) verbunden sein. Bauzaun nach
Erfordernis für baubetriebliche Belange kurzzeitig
aufnehmen und mit Arbeitsende wieder herstellen.
Menge: 100,000 m

**1.1.30 Beweissicherungsverfahren**
*** Pauschalposition
Beweissicherung im Einflussbereich der Bauarbeiten vor
Beginn und nach Abschluss der Bauarbeiten für
angrenzende Flächen und Objekte, in Abstimmung mit dem
Grundstückseigentümer, Dokumentation der öffentlichen
Flächen unmittelbar angrenzender baulicher Anlagen
(Einfriedungen, Zaunsockel und Mauern).
Zustandsdokumentation und -beschreibung einschließlich
Fotodokumentation mit Vor- und Rückblick aller 20 m
entlang des Baufeldes. Durchführung der Beweissicherung
durch einen Sachverständigen, die Kosten für den
Sachverständigen sind einzurechnen, Zustand und
Beschaffenheit feststellen und dokumentieren, durch
Begehung mit schriftlichem Protokoll und Anfertigen von
Lichtbildern, Protokolle und Anlagen müssen durch
Unterschrift des AN und der Grundstückseigentümer
anerkannt sein. Vorlage aller Beweissicherungen
zeitnah,
Schlussbeweissicherung spätestens mit der
Schlussrechnung, Anzahl der Ausfertigungen der
Protokolle und sonstiger Dokumentationen 1x in
Papierform und 1x digital.
Menge: 1,000 PSCH

**1.1.40 Entfernen von Sträuchern**
Entfernen von Strauchwerk und Jungwald unter 10 cm
Stammdurchmesser innerhalb des Baufeldes einschließlich
Abtransport und Beseitigung.

Durchführung der Arbeiten auf Anweisung der Bauleitung und
in Abstimmung mit der ökologischen Baubegleitung, Abrechnung erfolgt auf Nachweis.

Bereich SW-Hausanschlüsse Heinrich-Zille-Straße
Menge: 15,000 m²

**1.1.50 Grenzpunkte /Meßpunkte sichern**
Grenzstein- und Meßpunktsicherung, Sicherung aller
Vermarkungs- und Meßpunkte gegen Beschädigungen und
Lageveränderung, einschließlich aller in diesem
Zusammenhang entstehenden Kosten, von Beginn der
Bauausführung bis zur Übergabe des Vorhabens an den AG.
In der Lage veränderte Grenzpunkte bzw. Meßpunkte
werden auf Kosten des AN durch das zuständige
Vermessungsamt wiederhergestellt.
Menge: 1,000 St

#### Abschnitt 1.2 Verkehrssicherung und Beschilderung

*Hinweis: Die allgemein erforderliche Verkehrssicherung nach RSA*
Die allgemein erforderliche Verkehrssicherung nach RSA
für den Baustellenbereich ist in die
Leistungspositionen für die Baustelleneinrichtung
einzurechnen. Mit den nachfolgenden Positionen werden
nur Leistungen mit besonderer Erfordernis vergütet.

**1.2.10 Verkehrsrechtliche Anordnung einholen**
*** Pauschalposition
Einholen einer verkehrsrechltichen Anordnung beim
zuständigen Straßenverkehrsamt.
Der Antrag ist rechtzeitig vor Baubeginn einzuholen und
dem AG vor Beginn der Arbeiten unaufgefordert
vorzuzeigen.
In die Position sind alle in Verbindung stehenden
Aufwendungen, wie telefonische und örtliche
Abstimmungen mit dem Straßenverkehrsamt, der Stadt/
Gemeinde und Anwohnern einzurechnen.
Die Gebühren zur Erwirkung der Anordnung sind ebenfalls
einzukalkulieren.
Menge: 1,000 PSCH

**1.2.20 Aufrechterhaltung Anlieger- u. Fußgängerverkehr**
*** Pauschalposition
Für alle Erschwernisse, die durch die Aufrechterhaltung
des Fußgänger- und Anliegerverkehrs entstehen.

Richard-Wagner-Straße, Friedrich-Wolf-Straße, Heinrich-Zille-Straße
Menge: 1,000 PSCH

**1.2.30 Verkehrsleiteinrichtung innerhalb der Baustelle**
*** Pauschalposition
Für Aufwendungen aller Art beim Einrichten von
Umleitungen und Sperrungen in den einzelnen
Bauabschnitten und im gesamten Baustellenbereich,
inkl. Beschaffung, Unterhaltung, Um- und Abbau sowie
Beleuchtung der durch die Baumaßnahme erforderlich
werdenden Umleitungsanlagen für Fahrzeuge und / oder
Fußgängerverkehr in allen Bauabschnitten,
ggf. mit den erforderlichen, zugehörigen
Markierungsarbeiten.

Die Ausführung der Verkehrssicherungs- und
leiteinrichtungen bedarf einem von der
Straßenverkehrsbehörde bestätigten Beschilderungsplan.

Nach Abschluss der Arbeiten sind alle erforderlich
gewordenen Einrichtungen von der Baustelle zu
entfernen.

Einrichtungen zur Verkehrssicherung nach StVO, RSA und
ZTV-SA.

Vorhandene Verkehrsschilder ggf. vor Beginn und nach
Beendigung der Maßnahme außer Kraft setzen und wieder
in Kraft setzen. Vorübergehende Sicherungsmaßnahmen
durchführen.

60 v.H. der Pauschale werden nach Aufstellen, der Rest
nach Beseitigen der Verkehrssicherung vergütet.
Menge: 1,000 PSCH

**1.2.40 Verkehrsleiteinrichtung außerhalb der Baustelle**
*** Pauschalposition
Regelung des Verkehrs außerhalb der Baustelle,
Festlegungen der Straßenverkehrsbehörde zum Aufstellen,
Vorhalten, Beseitigen von Einrichtungen außerhalb der
Baustelle zur Umleitung des öffentlichen Verkehrs.
Menge: 1,000 PSCH

**1.2.50 Transp. Lichtsignalanlage aufstellen**
Transportable Lichtsignalanlage einschließlich
Energieversorgung aufstellen und beseitigen. Vorhalten,
warten und betreiben wird gesondert vergütet.
Vorübergehende Sicherungsmaßnahmen durchführen.
Lichtsignalanlage für Straßenverkehr mit
Gegenverkehrsregelung. Funkverbindung.
Energieversorgung nach Wahl des AN. Steuerung =
Festzeitsteuerung (nach Anordnung der
Straßenverkehrsbehörde).
Menge: 1,000 St

**1.2.60 Transp. Lichtsignalanlage vorhalten u. betreiben**
Transportable Lichtsignalanlage vorhalten, warten und
betreiben. Vorübergehende Sicherungsmaßnahmen
durchführen. Lichtsignalanlage für Straßenverkehr mit
Gegenverkehrsregelung. Funkverbindung.
Energieversorgung nach Wahl des AN.
Die Dauer der Vorhaltung und des Betriebes der LSA ist
gemäß VAO durchzuführen und auf ein minimum zu
reduzieren.
Die Abrechnung erfolgt pro Woche, Einzeltage werden mit
je 1/7 der Position verrechnet. Abrechnung auf
Nachweis.
Menge: 6,000 Wo

**1.2.70 Aus- und Einbau vorh. Schilder mit Betonsockel**
Aus- und Einbau vorhandener Schilder mit Betonsockel.
Vorhandene Verkehrs- und Straßenschilder einschließlich
Schilderpfosten aufnehmen, seitlich lagern und wieder
setzen mit Betonsockel. (nur Aus- oder Einbau wird mit
0,5 Stck. abgerechnet)
Menge: 1,000 St

**1.2.80 Absperrbaken zur Baugrubensicherung**
Absperrbaken zur Baugrubensicherung, Baken zur Sicherung der Baugruben aufstellen, vorhalten und bei Bedarf umsetzen
Menge: 20,000 St

#### Abschnitt 1.3 Behelfsbrücken/Grabenabdeckungen

*Hinweis: Das Auf- und Abdecken der Behelfsbrücken wird nicht*
Das Auf- und Abdecken der Behelfsbrücken wird nicht
gesondert vergütet und ist in die jeweiligen Positionen
mit einzurechnen.

**1.3.10 Behelfsbrücke herst. Fußgänger., alle Grabenbreiten**
Behelfsbrücke einschließlich Auflagerung nach
statischen, konstruktiven und verkehrstechnischen
Erfordernissen herstellen. Brücke mit rutschsicherer
Lauffläche für Fußgänger mit Hand-, Knie- und
Fussleiste. Übergang von nicht bündigen Flächen mit
Ausgleichskeil herstellen. Brücke für Fußgänger
(öffentliche Verkehrsfläche). Breite = alle
Grabenbreiten. Einsatzort = Gehweg. Brücke während der
Bauzeit vorhalten, unterhalten, bei Bedarf umsetzen und
wieder beseitigen. Behelfsbrücke auf- und abdecken wird
nicht gesondert vergütet.
Menge: 1,000 St

#### Abschnitt 1.4 Baum- und Wurzelschutz

**1.4.10 Schutz f. Baumstamm herstellen**
Mantel mit Polsterung zum Schutz des Baumstammes vor
mechanischer Beschädigung herstellen und während der
Bauzeit unterhalten. Der Mantel darf den Baumstamm und
die Wurzelanläufe nicht berühren. Für alle
Stammumfänge. Polsterung des Stammes nach Wahl des AN.
Mantel aus Brettern, Bohlen, lückenlos befestigen.
Mantelhöhe nach Erfordernis. Schutzmaterial nach
Beendigung der Bauarbeiten abbauen. Material wieder in
Eigentum des AN übernehmen und von der Baustelle
entfernen.
Menge: 1,000 St

**1.4.20 Wurzelschutzmaßnahmen Bäume**
Schutzmaßnahmen im Wurzelbereich nach Wahl AN unter
Beachtung der Vorschriften (DIN 18920, RAS-LG 4),
fachgerechtes Trennen der Wurzel (schneidend zu
durchtrennen), größere Schnittstellen zu glätten, Nachbehandlung mit Wundverschlußmittel (z.Bsp. Wurzelwachs
oder gleichwertiges), Arbeiten im Wurzelbereich sind in
möglichst kurzer Zeit durchzuführen, ggf. ist zu
wässern. Alle Wurzelschutzmaßnahmen eines Baumes ist
als ein Stück zu kalkulieren. Im Bereich der Wurzeln
ist generell Handschachtung einzurechnen.
Verhindern der behandelten Wurzeln vor Austrocknung
durch Befeuchtung und Verfüllung des Grabenbereichs mit
durchlüftungsfähigem Verfüllmaterial.
Siehe auch Genehmigung UNB, Abrechnung auf Nachweis.
Menge: 1,000 St

#### Abschnitt 1.5 Koordinierungsmaßnahmen

**1.5.10 Koordinierungszuschlag Vermessungsleistungen**
*** Pauschalposition
Der Koordinierungszuschlag dient ausschließlich zur
Steuerung der Vermessungstätigkeiten im Rahmen der
durch den WAL veranlassten Baumaßnahme.

Inhalt der Koordinierungsleistungen:

- Alle telefonischen, häuslichen und Vor-Ort
  Abstimmungen und  Informationen  zwischen Bau- und
  Vermessungsfirma,
- Beibringung aller zur Vermessung notwendigen
  Tätigkeiten, wie z.Bsp. das Setzen von Markierungen,
das
  Öffnen von Schächten, Erstellung von Schemaplänen und
  Knotenpunktskizzen etc.,
- Abnahme der Vermessungsleistungen,
- Revidierter Projektplan mit aktualisierten
  Sachinformationen. Der Bauleiter des AN (Bau- und
Montagefirma) informiert den Projektleiter Vermessung
der Rahmenvertragsfirma WAL-Betrieb (Vermessungs- u.
Digitalisierfirma) rechtzeitig über den Beginn der
geplante Baumaßnahme. Die geplante Fertigstellung
einer Baumaßnahme oder deren Teilleistungen sind dem
Projektleiter Vermessung Rahmenvertragsfirma WAL
Betrieb mindestens 3 Tage vor Fertigstellung
schriftlich anzuzeigen. Zu Beginn der Tätigkeiten
werden durch den WAL-Betrieb dem Bauunternehmen die
Ansprechpartner schriftlich mitgeteilt.  Es ist durch
rechtzeitige Information an die Vermessungsfirma zu
gewährleisten, dass am offenen Graben gemessen werden
kann oder dass durch geeignete Mittel die Lage der
Leitungen signalisiert wird.  Die Bauabnahme  (hier:
Teilleistung Vermessung) erfolgt grundsätzlich unter
Anwesenheit des Baustellenverantwortlichen AN und des
Projektleiter Vermessung der Rahmenvertragsfirma WAL -
Betrieb oder dessen Vertreter. Sie gilt als vollzogen,
wenn der Bauleiter Bau- und Montagefirma und der
Baustellenverantwortliche WAL-Betrieb den Vorabplot der
Vermessung schriftlich bestätigen. Die
Vermessungsabnahme hat grundsätzlich vor der
technischen Abnahme zu erfolgen. Die Bau- und
Montagefirma hat grundsätzlich die notwendigen
Sachinformationen der Anlageteile Haltungsgrafik aus
der TV-Befahrung, Grundstücksskizzen auf dem
revidierten Projektplan nach Erbringung der Leistungen
der Rahmenvertragsfirma WAL-Betrieb (Vermessungs-und
Digitalisierfirma) zeitnah zu erbringen. Finanzielle
Forderungen Dritter, die auf Grund fehlender
Abstimmungen durch die Bau- und Montagefirma verursacht
werden, gehen ausschließlich zu Lasten der Bau- und
Montagefirma. Der AG und auch die vom AG beauftragte
Vermessungsfirma wird von jeglichen Forderungen
freigestellt.
Menge: 1,000 PSCH

**1.5.20 Koordinierung Müllabfuhr**
*** Pauschalposition
Müllabfuhr gewährleisten.
Transport und Rücktransport aller anfallenden
Mülltonnen der durch die Baumaßnahme beeinflussten
Grundstücke entspreched dem Entleerungszyklus (im
Regelfall 14-tägig) und unter Berücksichtigung des
Bauablaufes.
Mit dem entsprechenden Entsorger ist bei Bedarf ein
provisorischer Sammelplatz festzulegen.

Alle notwendigen Erkundigungen über Abfuhrtermine und
weitere Abstimmungen mit dem Entsorger sind durch den
AN durchzuführen.

Max. Transportentfernung bis 200m.

Die Vergütung erfolgt anteilig zum Baufortschritt.
Menge: 1,000 PSCH

**1.5.30 Bauakte und Baustellendokumentation**
*** Pauschalposition
Erstellung einer Bauakte gemäß Anforderungen des AG.
Die Bauakte ist zeitnah nach Fertigstellung der
Baumaßnahme, möglichst vor Abnahme dem AG ohne weitere
Weisung zu übergeben. Ausführung 1-fach im Ordner und 1-fach im CD / DVD.

Die Bauakte enthält alle erforderlichen Nachweise,
Lieferscheine, Bautagesberichte, Materialzertifikate,
statische Berechnungen, Vermessungsunterlagen,
Verdichtungsnachweise, Druck- und Hygieneproben,
Bohrprotokolle, Knotenpunktzeichnungen / SW-HA-Skizzen,
Kamerabefahrungen und Fotodokumentation sowie die
Fachbauleitererklärung u.ä.
Menge: 1,000 PSCH

### Bereich 2 Tiefbauarbeiten Leitungsgraben u. Baugruben

#### Abschnitt 2.1 Oberflächenaufbruch

*Hinweis: Für den Oberflächenaufbruch gelten die Regelungen des*
Für den Oberflächenaufbruch gelten die Regelungen des
Abschnitt 3.3 ATV DIN 18322.

- Gemischte Oberflächenbefestigungen wie z. B. eine
  bituminöse Oberflächenbefestigung auf einer
  Pflasterdecke etc., werden getrennt, jeweils nach der
  Art der Befestigung, abgerechnet.
- Der Oberflächenaufbruch von Rinnen und Mulden wird
  über die Positionen:
- Pflasterdecke aufnehmen - Plattenbelag aufnehmen -
  Bituminöse Befestigung aufnehmen - Betondecke aufnehmen
  abgerechnet.
- Beim Aufnehmen von Oberflächenbefestigungen
  (Pflaster, Platten, etc.) ist zu berücksichtigen, dass 10 % einer
  seitlich zu lagernden Oberflächenbefestigung nicht wieder
  verwendbar sind und entsorgt werden
  müssen. Die Ersatzlieferung von entsprechenden
  Materialien bis zu 10% ist in die jeweilige
  Aufbruchposition einzurechnen.

Der Abbruch der Oberflächen ist für Einzelflächen im
Bereich der Baugruben / Montagegruben anzusetzen.

Pflasterrinnen werden ebenfalls über die entsprechenden
Pflasterpositionen abgerechnet.

Alle alten und außerbetrieb befindlichen Straßen- und
Hydrantenkappen sind im Zuge der Baumaßnahme
zurück zubauen. Die Leistungen hierzu werden über die
ensprechende Position vergütet.

Belastete Oberflächen und Erdstoffe sind entsprechend
des Baugrundgutachtens zu kalkulieren.
Der Unterbau ist nach Ersatzbaustoffverordnung wiederherzustellen. Anfallendes Baggergut/Bodenmaterial sowie anfallende RC Stoffe sind getrennt voneinander zu lagern.

**2.1.10 Oberboden abtragen u. andeck., 0-25 cm**
Oberboden abtragen und andecken, Abtrag 0 - 25 cm
Oberboden ggf. einschließlich Vegetationsdecke in
Kleinflächen abtragen und profilgerecht wieder andecken
einschließlich erforderlicher Zwischenlagerung. Dicke
des Abtrages 0 bis 25 cm. Andeckung auf Böschungen.
Dicke der Andeckung wie Abtrag. Oberboden zur
Wiederverwendung in Haufen locker aufsetzen.

Bereiche Schmutzwasserhausanschlüsse
Menge: 40,000 m2

**2.1.20 Pflasterd. aufn., Mosaikpfl. Sand-/Splittbett.**
Pflasterdecke aufnehmen Mosaikpflaster Sand- /
Splittbettung. Pflasterdecke einschl. Bettung
(Bettungsstärke bis 10 cm) aufbrechen, aufnehmen und
auf Lagerplatz des AN transportieren. Aufbruch der
Tragschicht wird gesondert vergütet.
Art = Kleinpflaster,
Bettung aus Sand / Splitt. Nicht wiederverwendbare
Steine und übriges Aufbruchgut von der Baustelle
entfernen und einer Wiederverwertung zuführen.

Gehwegbereich SW-Hausanschlüsse Friedrich-Wolf-Str.
Menge: 8,000 m2

**2.1.30 Bordst.aufn. Naturst. Tief/Hochb. Beont-Rst.**
Bordsteine aufnehmen, Naturstein Tief-/ Hochbord,
Beton-
Rückenstütze, Steine seitlich lagern, Bordsteine aus
schwerem Naturstein, alle Größen mit Übergröße im
Fußbereich, aufnehmen. Bordsteine in allen Größen, als
Tief oder Hochbord in Beton oder Mörtel versetzt.
Unterbeton und Rückenstütze aus Beton aufbrechen.
Wiederverwendbare Bordsteine innerhalb der Baustelle
fördern, säubern und sortiert lagern.
Länge des Förderweges bis 0,5 km. Nicht
wiederverwendbare
Bordsteine und übriges Aufbruchgut von der Baustelle
entfernen und einer Wiederverwertung zuführen.

Heinrich-Zille-Str., SW-Hausanschlüsse
Friedrich-Wolf-Str., SW-Hausanschlüsse
Menge: 6,000 m

**2.1.40 Bit. Befest. trennen, geradl.schn.,0-12 cm**
Bituminöse Befestigung trennen, geradlinig schneiden,
Schnitttiefe 0 bis 12 cm,  Bituminöse Befestigung
trennen. Bituminöse Befestigung in voller Tiefe
senkrecht und geradlinig schneiden,
Schnitttiefe 0 bis 12 cm.
Inklusive Rückschnitt!

Rohrgraben SW Friedrich-Wolf-Str.
Bereich SW-Hausanschlüsse Friedrich-Wolf-Str.
Menge: 105,000 m

**2.1.50 Bit. Befest. unbel. 0-12 cm aufbrechen, entsorgen**
Bituminöse Befestigung 0 - 12 cm aufbrechen, aufnehmen
und entsorgen, Material unbelastet,  bituminöse
Befestigung
aufbrechen und aufnehmen, Dicke der bituminösen
Befestigung 0 - 12 cm. Material = unbelastete
bituminöse Befestigung. Material von der Baustelle
entfernen und einer Wiederverwertung zuführen.
Abrechnung nach tatsächlicher Aufbaustärke.

Zielgrube TW Friedrich-Wolf-Str.
Rohrgraben SW Friedrich-Wolf-Str.
Bereich SW-Hausanschlüsse Friedrich-Wolf-Str.
Menge: 55,000 m2

**2.1.60 Analyse Recycling-Baustoff nach Ersatzbaustoffverordnung**
Entnahme von Recycling-Baustoffen (RC) und Untersuchung hinsichtlich der Kontamination von Erdstoffen nach EBV.
Einschließlich Dokumentation der
Untersuchungsergebnisse.
Abrechnung auf Nachweis und nur nach Anordnung des AG.
Menge: 1,000 St

**2.1.70 Trag- /Frostschutzsch. aufn., Schotter/Kiessand, zwischenlagern**
Tragschicht und Frostschutzschicht aufnehmen,
Schotter / Kiessand alle Stärken,
Material zwischenlagern.

STS und FSS aufbrechen und aufnehmen aus
Schotter / Kiessand.
Dicke der Schicht, alle Stärken.
Material auf Zwischenlager des AN transportieren.

Material zwischenlagern, verdichtungsfähiges Material
ist  wiedereinzubauen.
Nicht zu verwendenes Material ist nach EBV einer Deponie zuzuführen.

In die EP ist das Zwischenlagern, der Transport zur
Deponie sowie die Deponierung einzukalkulieren.

Rohrgraben SW Friedrich-Wolf-Str.
Bereich SW-Hausanschlüsse Friedrich-Wolf-Str.
Menge: 45,000 m2

#### Abschnitt 2.2 Erkundungsmaßnahmen und Nachweise

*Hinweis: Die Herstellung von Suchgräben dient nur zur*
Die Herstellung von Suchgräben dient nur zur
punktuellen Leitungserkundung. Der AN hat die
Eigenüberwachungsprüfungen nach den ZTV E-StB, ZTV
A-StB, den Vorschriften und Richtlinien der Ver- und
Entsorgungsträger durchzuführen. Die Ergebnisse der
Eigenüberwachungsprüfungen sind dem AG in Form eines
Prüfprotokolls unaufgefordert vorzulegen.  Die
Ausführung der spezifizierten Verdichtungsprüfungen
dient ausschließlich dem AG für stichprobenartige
Kontrollen und werden nur nach Anforderung durch den AG
durchgeführt.

**2.2.10 Suchgraben Tiefe bis 1,25 m, Bodenklasse 3-6**
Suchgraben Tiefe bis 1,25 m  Boden für Suchgraben zum
Freilegen von Leitungen nach Angaben des AG ausheben,
zur Wiederverwendung seitlich lagern und nach
Beendigung der Suche wieder ordnungsgemäß einbauen und
verdichten. Die Vorschriften der Versorgungsunternehmen
sind zu beachten.

Straßenaufbruch und -wiederherstellung inkl. evtl.
Bordanlagen, Rinnen oder Strauchwerk sind separat
abzurechnen.

Verbau und Wasserhaltung, soweit erforderlich, werden
nicht gesondert vergütet.

Einzelgräben bis 1,5 m Länge
Bodenklasse 3 bis 6. Grabentiefe bis 1,25 m.
Erforderliche Handarbeit ist einzurechnen.
Menge: 5,000 St

**2.2.20 Suchgraben Tiefe bis 1,75 m, Bodenklasse 3-6**
Suchgraben Tiefe bis 1,75 m  Boden für Suchgraben zum
Freilegen von Leitungen nach Angaben des AG ausheben,
zur Wiederverwendung seitlich lagern und nach
Beendigung der Suche wieder ordnungsgemäß einbauen und
verdichten. Die Vorschriften der Versorgungsunternehmen
sind zu beachten.

Straßenaufbruch und -wiederherstellung inkl. evtl.
Bordanlagen, Rinnen oder Strauchwerk sind separat
abzurechnen.

Verbau und Wasserhaltung, soweit erforderlich, werden
nicht gesondert vergütet.

Einzelgräben bis 1,5 m Länge
Bodenklasse 3 bis 6. Grabentiefe über 1,25 m bis 1,75 m.
Erforderliche Handarbeit ist einzurechnen.
Menge: 10,000 St

**2.2.30 Verdichtungsprüfung, LG / BG**
Verdichtungsprüfung Leitungsgräben / Baugruben
Verdichtungsprüfung mit dem  Dynamischen
Plattendruckversuch mit Hilfe des Leichten
Fallgewichtsgerätes durchführen und protokollieren.
Ausführung nur auf Anweisung des AG, die
Verdichtungskontrolle ersetzt nicht die Verpflichtung
des AN zur Eigenüberwachung. Die An- und Abfahrt ist in
den Einheitspreis einzurechnen. Prüfungen für
Leitungsgräben / Baugruben.
Menge: 3,000 St

**2.2.40 Verdichtungspr. durchf., Plattendruckversuch.**
Verdichtungsprüfung durchführen, Plattendruckversuch
Verdichtungsprüfung mit dem statischen
Plattendruckversuch nach DIN 18134 nach Angabe des AG
durchführen einschliesslich Bereitstellung sämtlicher
Geräte, mit Auswertung und Darstellung der
Messergebnisse. Ausführung nur auf Anweisung des AG,
die Verdichtungskontrolle ersetzt nicht die
Verpflichtung des AN zur Eigenüberwachung. Die An- und
Abfahrt ist in den Einheitspreis einzurechnen.
Prüfungen für Leitungsgräben/ Baugruben.
Menge: 3,000 St

#### Abschnitt 2.3 Erdarbeiten

*Hinweis: - Ausführung aller Erdarbeiten gemäß den einschlägigen*
- Ausführung aller Erdarbeiten gemäß den einschlägigen
  Vorschriften und Normen jeweils in der neusten Ausgabe
  ZTV E-StB, ZTV A-StB, ZTV T-StB und den Vorschriften
  und Richtlinien der Ver- und Entsorgungsträger.

- Der AN ist bei Antreffen von auffälligem Material wie
  z.B. organoleptische Auffälligkeiten, Auftreten von
  Fremdstoffen etc. verpflichtet, dies unverzüglich dem
  AG (Tiefbauplanung) anzuzeigen.

- Die Positionen zur Leitungsgraben- und
  Baugrubenherstellung beinhalten auch das Verfüllen
  mit Aushubmaterial. Bodenaustausch wird separat vergütet.
  Verdichten auf Verdichtungsgrad Dpr. min. 100 %.

- Die Entsorgung von Verdrängungsmassen beim Einbau von
  Schächten oder Einbauten sind in die Montagegruben /
  Leitungsgraben- Position einzurechnen.

- Wasserhaltung wird gesondert vergütet, Verbauarbeiten
  allerdings sind in die entsprechenden Positionen
  einzurechnen.

- Beim Verfüllen der Gräben bzw. Baugruben sind die
  Bodenmassen in höchstens 30 cm dicken Lagen
  einzubringen, wobei die erste Schicht (Leitungszone)
  durch Handstampfen und die folgenden Schichten durch
  maschinelles Einbauen fachgerecht zu verdichten sind.

- Der Einbau der Sandbettung sowie der Leitungszone ist
  entsprechend der Rohrdimension einzurechnen. Vefüllen
  10 cm Sandbettung zzgl. Rohrstärke und bis 30 cm
  Oberhalb des Rohrscheitels.
  Im Bereich von Kabeln und Leitungen ist der Aushub
  durch Handschachtung herzustellen. Werden bei
  Aushubarbeiten Fremdleitungen, -kabel und -kanäle
  angetroffen, die nicht in den Lage- und
  Bestandsplänen aufgeführt sind, müssen die zuständigen
  Ämter verständigt werden.  Alle Zufahrten sind ständig
  sauber zu halten und die durch Erdarbeiten verursachten
  Verschmutzungen unverzüglichzu beseitigen.  Die
  Ableitung von Tagwasser wird nicht gesondert vergütet
  und ist im EP einzurechnen.

- Verdrängungsmassen und nicht wiedereinbaufähiger
  Aushub ist nach Ersatzbaustoffverordnung einer Deponie
  zuzuführen, Mehraufwandungen sind in die enzelnen LV
  Positionen einzukalkulieren

Belastete Oberflächen und Erdstoffe sind entsprechend
des Baugrundgutachtens zu kalkulieren.

*Hinweis: Die Erdarbeiten für eventuelles Spülbohren befinden*
Die Erdarbeiten für eventuelles Spülbohren befinden
sich in dem Titel zur Grabenlosen Rohrverlegung, dies
betrifft Start- und Zielbaugruben welche in die
Spülbohrposition einzurechnen sind. Ausgenommen hiervon
sind speziell zur Montage notwendige Montagegruben für
die Errichtung von Knotenpunkten und Einbindungen.

Erforderliche Baugruben im Bereich Schmutzwasser für
beispielsweise Setzen der Schächte oder
Bestandsanbindungen und Abzweige / Formteile sind in
den Meterpreis der Leitungsgrabenposition einzurechnen.
Eine gesonderte Vergütung erfolgt nicht.

**2.3.10 Rasen aufnehmen u.einsetzen (bis 5 cm)**
Rasen aufnehmen und einsetzen. Rasen abstechen,
aufnehmen, fachgerecht seitlich lagern und wieder
einsetzen. Stärke bis ca. 5 cm.

SW-HA Friedrich-Wolf-Str.
Menge: 5,000 m2

**2.3.20 Leitungsgraben herst., Kl. 3-6, Tiefe 0 bis 2,5 m, <= DN 150**
Leitungsgraben herstellen Klassen 3 bis 6 Tiefe 0 bis
2.5 m ab OK Planum  zur Verlegung einer Leitung <= DN
150, Boden für Leitungsgraben ausheben.
Bodenklasse 3 bis 6 bzw. Auffüllungen mit
Bauschuttresten nach Ersatzbaustoffverordnung 2021.

Tiefe 0 bis 2.5 m, Verbau ist gemäß einschlägigen
Normen DIN 4124 und DIN EN 1610 einzukalkulieren.
Ebenso Erschwernisse für querende Medien im
Grabenprofil.

Wasserhaltung wird gesondert vergütet.
Aushub zur Wiederverwendung zum Zwischenlager des AN
transportieren sowie liefern des Bodens vom
Zwischenlager und lagenweise verdichtet einbauen.
Breite des Grabens gemäß DIN 4124

Verdrängungsmassen sind einer Deponie zuzuführen. Der
Nachweis ist dem AG vorzulegen. In die EP ist das Zwischenlagern, der Transport zur
Deponie sowie die Deponierung einzukalkulieren.

Inkl. Mehraushub zum Setzen von Schächten und
Bestandsanbindungen und Rohrleitungsausbau.

SW-Hausanschlussleitungen Vogelherdweg
SW-Hausanschlussleitungen Friedrich-Wolf-Straße
SW-Hausanschlussleitungen Heinrich-Zille-Straße
Menge: 109,000 m

**2.3.30 Leitungsgraben herst., Kl. 3-6, Tiefe 0 bis 2,5 m, <= DN 200**
Leitungsgraben herstellen Klassen 3 bis 6 Tiefe 0 bis
2.5 m ab GOK  zur Verlegung einer Leitung <= DN
200,  Boden für Leitungsgraben ausheben
Straßenaufbruch und Aufnahme einer
Oberflächenbefestigung werden gesondert vergütet.
Bodenklasse 3 bis 6 bzw. Auffüllungen mit
Bauschuttresten nach Ersatzbaustoffverordnung 2021.

Tiefe 0 bis 2.5 m, Verbau ist gemäß einschlägigen
Normen DIN 4124 und DIN EN 1610 einzukalkulieren.
Ebenso Erschwernisse für querende Medien im
Grabenprofil.

Wasserhaltung wird gesondert vergütet.
Aushub zur Wiederverwendung zum Zwischenlager des AN
transportieren sowie liefern des Bodens vom
Zwischenlager und lagenweise verdichtet einbauen.
Breite des Grabens gemäß DIN 4124

Verdrängungsmassen sind einer Deponie zuzuführen. Der
Nachweis ist dem AG vorzulegen. In die EP ist das Zwischenlagern, der Transport zur
Deponie sowie die Deponierung einzukalkulieren.

Inkl. Mehraushub zum Setzen von Schächten und
Bestandsanbindungen und Rohrleitungsausbau.

SW-Hausanschlussleitung Friedrich-Wolf-Straße
Menge: 9,000 m

**2.3.40 Leitungsgraben als Stufengraben herst., Kl. 3-6, Tiefe 0 bis 3.10 m, <= DN 200/d225**
Leitungsgraben als Stufengraben herstellen Klassen 3 bis 6 Tiefe 0 bis 3.1 m ab OK Planum
zur Verlegung eines SW-Kanals PP, DN 200 und einer Trinkwasserleitung PE-HD dA 110.

Boden für Leitungsgraben ausheben.
Bodenklasse 3 bis 6 bzw. Auffüllungen mit
Bauschuttresten nach Ersatzbaustoffverordnung 2021.

Tiefe 0 bis 3.1 m, Verbau ist gemäß einschlägigen
Normen DIN 4124 und DIN EN 1610 einzukalkulieren.
Ebenso Erschwernisse für querende Medien im
Grabenprofil.

Wasserhaltung wird gesondert vergütet.
Aushub zur Wiederverwendung zum Zwischenlager des AN
transportieren sowie liefern des Bodens vom
Zwischenlager und lagenweise verdichtet einbauen.
Breite des Grabens gemäß DIN 4124

Verdrängungsmassen sind einer Deponie zuzuführen. Der
Nachweis ist dem AG vorzulegen. In die EP ist das Zwischenlagern, der Transport zur
Deponie sowie die Deponierung einzukalkulieren.

Inkl. Mehraushub zum Setzen von Schächten und
Bestandsanbindungen und Rohrleitungsausbau.

Anteil Stufengraben für den SW-Kanal Vogelherdweg
Menge: 200,000 m

**2.3.50 Leitungsgraben herst., Kl. 3-6, Tiefe 0 bis 2.60 m, <= DN 200/d225**
Leitungsgraben herstellen Klassen 3 bis 6 Tiefe 0 bis
2.60 m ab GOK zur Verlegung einer Leitung <= DN 200/225
Boden für Leitungsgraben ausheben. Straßenaufbruch und
Aufnahme einer Oberflächenbefestigung werden gesondert
vergütet. Bodenklasse 3 bis 6 bzw. Auffüllungen mit
Bauschuttresten nach Ersatzbaustoffverordnung 2021.

Tiefe 0 bis 2.60 m, Verbau ist gemäß einschlägigen
Normen DIN 4124 und DIN EN 1610 einzukalkulieren.
Ebenso Erschwernisse für querende Medien im
Grabenprofil.

Wasserhaltung wird gesondert vergütet.
Aushub zur Wiederverwendung zum Zwischenlager des AN
transportieren sowie liefern des Bodens vom
Zwischenlager und lagenweise verdichtet einbauen.
Breite des Grabens gemäß DIN 4124

Verdrängungsmassen sind einer Deponie zuzuführen. Der
Nachweis ist dem AG vorzulegen. In die EP ist das Zwischenlagern, der Transport zur
Deponie sowie die Deponierung einzukalkulieren.

Inkl. Mehraushub zum Setzen von Schächten und
Bestandsanbindungen und Rohrleitungsausbau.

SW-Kanal, Friedrich-Wolf-Straße
Menge: 50,000 m

**2.3.60 Beprobung Bodenmaterial/Baggergut nach EBV**
Beprobung von Bodenmaterial / Baggergut der Klassen BM / BG, BM-F / BG-F nach EBV zur Einordnung
des Zuordnungswertes, auf Anordnung der Bauleitung
des AG.

Untersuchung der Erdstoffe auf Kontamination
durch ein unabhängiges, mit dem AG abzustimmendes Labor
einschl. Dokumentation der Untersuchungsergebnisse und
Übergabe 2-fach an den AG.
Menge: 1,000 St

**2.3.70 Abfuhr ungeeigneter Boden, keine Belastung**
Abfuhr ungeeigneter Boden, nicht schadstpffbelastet.

Zum Verfüllen ungeeigneten oder überschüssigen Aushub, nicht schadstoffbelastet, abfahren und deponieren. Der Nachweis über die Entsorgung ist dem AG vorzulegen.

Zuordnungswert nach EBV
Zuordnungswerte BM-0, BG-0, BM-0*, BG-0*, BM-F0* , BG-F0*
Abrechnung nach Grabenprofil

Vogelherdweg
Menge: 30,000 m3

**2.3.80 Schotter 0/32, 0/45 liefern, in BG/LG einbauen**
Schotter z.B. 0/32, 0/45 bzw. geprüftes Betonrecycling liefern
und in Baugrube / Leitungsgraben einbauen und verdichten.
Aufgrund der vorhandenen z.T. enggestuften Sande und deren lockerer Lagerungsdichte ist zum Erreichen eines Ev2-Wertes für das Planum das Einwalzen von ca. 20cm geprüftem Schotter / Betonrecycling notwendig.

Vogelherdweg
Menge: 30,000 m3

**2.3.90 Hindernis beseitigen Beton**
Hindernis beseitigen Beton, Hindernis aus Beton
verschiedener Abmessungen im Boden beseitigen
ggf. zerkleinern, laden und zu einer geeigneten und
zugelassenen Kippstelle fördern, abladen und entsorgen/
verwerten. Der Nachweis über die Entsorgung ist dem AG
vorzulegen.
Menge: 1,000 m3

**2.3.100 Trassenwarnband liefern und verlegen**
Trassenwarnband liefern und verlegen  - Verlegung 0,3m oberhalb der Rohrleitung;
Trassenwarnbänder für Schmutzwasserkanäle.
Menge: 350,000 m

#### Abschnitt 2.4 Sicherungsarbeiten

*Hinweis: Die zu nutzende Absicherung erfolgt in Abstimmung mit*
Die zu nutzende Absicherung erfolgt in Abstimmung mit
dem AG unter Berücksichtigung des anstehenden Bodens
gewählt. In den EP sind alle Aufwendungen für den
Antransport zur Baustelle, das Vorhalten für die
Bauzeit und der Abtransport einzurechnen. Eine
gesonderte Vergütung erfolgt nicht.

**2.4.10 Sicherung von Schächten**
Sicherung von Schächten  Sicherung von Schächten
entsprechend statischen und konstruktiven
Erfordernissen im Zuge der Baugruben-
/Leitungsgrabenherstellung ausführen. Sicherung für
seitliches Freilegen von Schächten herstellen,
vorhalten und von der Baustelle entfernen. Schächte =
Kabel- und sonstige Versorgungsschächte. Sicherung
durch Abstützung der Schächte gegen die Baugruben-
/Leitungsgrabenwandung.

Anbindepunkt Trinkwasserleitung Friedrich-Wolf-Straße / Thomas-Müntzer-Str.
Menge: 1,000 St

**2.4.20 Zulage für das Kreuzen von Kabel und Leitungen**
Zulage für das Kreuzen von Kabeln und Leitungen bei der
Herstellung von Rohrgräben und Baugruben.
Es sind alle Erschwernisse für Erd-, Verbau- und
Rohrverlegearbeiten bis Grabensohle oberhalb und
unterhalb der vorhandenen Leitungen einschl.
erforderlicher Handschachtung einzurechnen.
Die einzelnen Spartenträger sind sorgfältig zu sichern
und im Zuge der Leitungsgrabenverfüllung mit
steinfreiem Material zu umhüllen. Das Einholen der
evtl. erforderlichen Aufgrabungsgenehmigungen ist im EP
inbegriffen.
Das Queren von Kabelsträngen sowie Kabeln in
Schutzrohren wird nicht gesondert vergütet und ist in
dieser Position abzurechnen.
Menge: 10,000 St

**2.4.30 Zulage für parallele Kabel- und Leitungen**
Zulage für parallele Kabel- und Leitungen bzw.
vorhandene Einbauten im Aushubprofil des Rohrgrabens
und der Baugrube.
Aushubprofil = Abrechnungsbreite entsprechend
Rohrgrabenposition zzgl. einem Toleranzbereich von max.
50 cm für Mehrbreiten aus Böschungswinkel oder Verbau
nach DIN 4124 / DIN EN 1610.
Es sind alle Erschwernisse für Erd-, Verbau- und
Rohrverlegearbeiten bis Grabensohle oberhalb und
unterhalb der vorhandenen Leitungen einschl.
erforderlicher Handschachtung einzurechnen.
Die einzelnen Spartenträger sind sorgfältig freizulegen
bzw. zu sichern und im Zuge der
Leitungsgrabenverfüllung / Baugrubenverfülung mit
steinfreiem Material zu umhüllen.
Das Einholen der evtl. erforderlichen
Aufgrabungsgenehmigungen ist im EP inbegriffen.
Menge: 25,000 m

#### Abschnitt 2.5 Oberflächenwiederherstellung

*Hinweis: Wiederherstellen der Straßen- und Gehwegdecken*
Wiederherstellen der Straßen- und Gehwegdecken
entsprechend den schriftlichen Vorgaben der
Straßenbaulastträger.

Gemäß ZTVA-StB sind die bituminösen Schichten um das
Maß der Auflockerung bzw. bei Grabentiefen <2,00m
mindestens um 2 x 0,15m zurückzunehmen.

- Weicht der vorgefundene Straßenaufbau stark von der
Regelbauweise ab, so wird in Zusammenarbeit mit dem
Straßenbaulastträger die Ausführung der
Wiederherstellung festgelegt. Abgerechnet wird nach
einem gemeinsam zu erstellenden Oberflächenaufmaß die
Rohrgrabenbreite zuzüglich der gem. ZTVA-StB 97
erforderlichen Verbreiterung. Eventuell erforderliche
Mehrbreiten sind vor Ausführung mit dem Auftraggeber
abzustimmen.
- Die Ausführung aller nachfolgend beschriebenen
Leistungen ist in nicht zusammenhängenden Teilflächen
in Fahrbahnen, Nebenflächen und Streifen, etc. zu
kalkulieren.

**2.5.10 Planum herstellen**
Planum gemäß ZTVE-StB 94 für Verkehrsflächen
herstellen,
zulässige Abweichung von der Sohlhöhe +/- 2 cm,
Verformungsmodul EV2 mind. 45 MN/m².

Das Planum muss eben ausgebildet und standfest sein.
Das Gefälle ist in die gleiche Richtung und mit der
gleichen Neigung wie der Oberbau auszuführen.
Menge: 230,000 m2

**2.5.20 Gehwegbef. lief.u.herst. Kies-/Sch.15 cm**
Gehwegbefestigung Kies-/Schottertragsch.
15 cm Gehwegbefestigung herstellen. Schicht aus
Kies-/ Schottertragschicht, im verdichtetem Zustand 10
cm dick. Deckschicht aus Splitt-Brechsand-Gemisch 0/11,
mit bindigen Anteilen, im eingebautem Zustand 5 cm
dick. Material aus gebrochenem Kies. Eine erforderliche
Mehrstärke in der Tragschicht wird gemäß der Position
Schottertragschicht vergütet.
Menge: 8,000 m2

**2.5.30 Mosaikpflasterd., Sand-/Splittbett**
Mosaikpflasterdecke, Sand-/ Splittbettung, Steine
seitlich gelagert  Mosaikpflasterdecke herstellen.
Bettungsmaterial = Sand / Splitt. Fugenmaterial =
Brechsand-Splitt-Gemisch 0/5 mm. Steine bauseits
vorhanden, auf Baustelle gelagert. Eine Zulieferung von
10% Neumaterial ist  in die Position einzukalkulieren.

Gehwegbereich SW-Hausanschlüsse Friedrich-Wolf-Str.
Menge: 8,000 m2

**2.5.40 Bordsteine setzen, Naturst. seitl.**
Bordsteine setzen, Natursteine, versch. Größen,
seitl.gelagert,  Bordsteine in Geraden, Kurven oder
Absenkungen setzen.  Bordsteine aus schwerem
Naturstein, alle Größen. Bordsteine bauseits vorhanden,
auf Baustelle gelagert.
Rückenstütze aus Beton C12/15. Unterbeton C12/15, bis
20 cm dick. Erforderliche Erdarbeiten ausführen.
Eine Zulieferung von 10% Neumaterial ist  in die
Position einzukalkulieren.
Menge: 6,000 m

**2.5.50 Zulage Natursteinbord Neumaterial**
Zulage zur Vorposition Bordsteine Naturstein seitl.
gelagert, setzen für die Neulieferung von
Naturbordsteinen zum Einbauort. Die Position gilt für
alle gängigen Natursteinborde, Hochbord / Tiefbord /
Rundbord.
Der Einbau erfolgt erst nach Anzeige und Freigabe durch
den AG.
Menge: 1,000 m

**2.5.60 Schottertragschicht herstellen**
Schottertragschicht in Fahrbahn und Gehweg liefern und
einbauen. Einbau in nicht zusammenhängenden
Teilflächen. Verformungsmodul EV2 gemäß Forderungen der
Straßenbaulastträger min. jedoch gemäß ZTVA-StB bzw.
STVE-StB Mineralstoffe = Gebrochene Mineralstoffe, die
Eignung und Schadstofffreiheit des Materials ist
nachzuweisen.
Körnung von 0/32 bis 0/45, Kornanteil unter 0,063 mm
max. 5 Gew.-v.H.
Schichtdicke
'35 cm'

Bereich
Rohrgraben inkl. Hausanschlüsse SW Friedrich-Wolf-Str.
Menge: 45,000 m2

**2.5.70 Asphalttragschicht herstellen**
Asphalttragschicht aus Asphalttragschichtmischgut
herstellen, Einbau mit Fertiger/von Hand.
Verdichtungsgrad: >= 98,0 %  Einlagiger Einbau, mit
seitlicher Begrenzung. Einbau von Hand in
kleingliedrigen Rand- und Einzelflächen und
insbesondere zur Anpassung in Anschlussbereichen
ist in den Einheitspreis einzurechnen.
Einbaunachweis über Lieferscheine.

Asphaltmischgut:

AC 32 TS 50/70 '....................' -

Einbaustärke:

8 cm '....................'

Rohrgraben inkl. Hausanschlüsse SW Friedrich-Wolf-Str.
Menge: 45,000 m2

**2.5.80 Bitu. Bindem. aufsprühen, C60BP 1-S**
Bituminöses Bindemittel aufsprühen  Bitumenhaltiges
Bindemittel liefern und aufsprühen. Verschmutzte
Unterlage vorher reinigen. Kehrgut von der Baustelle
entfernen und entsorgen. Bindemittel =
polymermodifizierte Bitumenemulsion C60BP 1-S
Ansprühmenge 250 - 350g/m², gemäß ZTV- Asphalt 07,

Zielgruben TW Friedrich-Wolf-Str. / Richard-Wagner-Str.
Rohrgraben inkl. Hausanschlüsse SW Friedrich-Wolf-Str.
Menge: 45,000 m2

**2.5.90 Asphaltbetonschicht herstellen**
Asphaltbetonschicht aus Asphaltbeton
herstellen, Einbau mit Fertiger / von Hand.
Verdichtungsgrad: >= 98,0 %  Einlagiger Einbau, mit
seitlicher Begrenzung.
Hohlraumgehalt <= 6.5 Vol.-%
Einbau von Hand in kleingliedrigen Rand- und Einzelflächen und
insbesondere zur Anpassung in Anschlußbereichen ist in
den Einheitspreis einzurechnen
Inklusive Aufbringen von Abstreumaterial aus Edelbrechsand 1/3
Abstreumenge 0.5 - 1.0 kg/m²
Einbaunachweis über Lieferscheine.

Asphaltmischgut:

AC 8 DS 25/25-55 '....................' -

Einbaustärke:

4 cm '....................'

Zielgruben TW Friedrich-Wolf-Str. / Richard-Wagner-Str.
Rohrgraben inkl. Hausanschlüsse SW Friedrich-Wolf-Str.
Menge: 45,000 m2

**2.5.100 Anschlüsse m. Dichtungsband herst.**
Anschlüsse m. Dichtungsband liefern u. herstellen.
Anschlüsse an bestehende Decke oder Bauteil in der
Dicke der Asphaltdeckschicht mit schmelzbarem
Bitumen-Dichtungsband herstellen. Vor dem Einbau der
Deckschicht vorhandene Wandung säubern, soweit
erforderlich trocknen und mit Voranstrich versehen.
Nach dem Trocknen des Voranstriches, Dichtungsband an
der zu verklebenden Seite leichtanschmelzen und an die
Wandung gleichmäßig anpressen.
Menge: 105,000 m

**2.5.110 Schachtabdeckungen in Asphaltbefestigung anpassen**
Schachtabdeckungen in Asphaltbefestigung freilegen und an die neue Straßenaufbauhöhe anpassen. Freigelegte Bereiche verfüllen und verdichten inkl. Mehraufwendungen für Handeinbau.

Ausgebautes Material ist von der Baustelle zu entfernen und einer Wiederverwertung zuführen.

SW-Kanal Friedrich-Wolf-Straße S01
Menge: 1,000 St

**2.5.120 Oberboden Ansäen**
Mit Oberboden angedeckte Flächen zur Einsaat
vorbereiteten, fräsen, einsäen und walzen.
Die Samenmischung ist dem Verwendungszweck anzupassen.
Das Saatgut ist einzuigeln und abzuwalzen. Die Abnahme
erfolgt frühestens zum ersten Schnitt. Im EP enthalten
ist die Wiederholung der Ansaat unzureichend begrünter
Flächen.

Bereiche Schmutzwasserhausanschlüsse
Menge: 40,000 m²

### Bereich 3 Wasserhaltung

*Hinweis: Die Wasserhaltung / Grundwasserabsenkung ist an den*
Die Wasserhaltung / Grundwasserabsenkung ist an den
anstehenden Boden anzupassen. Das Nutzen eines Kanals
als Ableitungsmöglichkeit ist nur in Abstimmung mit dem
AG gestattet. Art und Weise der Grundwasserabsenkung
liegt im Ermessen des AN. Die bestehenden Vorfluter
für Grundstücksanschlüsse sind während der Baumaßnahme
aufrechtzuerhalten. Die Baugruben- / Rohrgrabensohle
ist
stets bis 50 cm unter Bauwerks- / Rohrsohle trocken zu
halten. Die Wasserhaltung / Grundwasserabsenkung ist
dazu vorlaufend und begleitend durchzuführen und darf
erst beendet werden, wenn genügend Auflast auf dem Rohr
vorhanden ist. Wasserhaltung / Grundwasserabsenkung ist
unter Berücksichtigung des anstehenden Bodens und in
Absprache mit dem AG auszuführen.

In den EP sind alle im Zusammenhang mit der
Wasserhaltung / Grundwasserabsenkung stehenden
Arbeiten,
wie zusätzlicher Erdaushub, Herstellen von Steig-,
Stich- und Vorflutleitungen sowie Pumpensümpfen,
Einbringen von Entwässerungslanzen und verlorener
Dränageleitungen, Sandfang mit Wassermengenzählanlage,
Pumpen etc. sowie der An- und Abtransport, das
Vorhalten, Betreiben und Umsetzen der Anlage
einzurechnen. Der Aushub darf nicht im Grundwasser
erfolgen. Die Wasserhaltung / Grundwasserabsenkung muß
rechtzeitig vorauslaufend erfolgen. Ein Ausschwemmen
von Feinanteilen mit dem abgepumpten Wasser ist zu
verhindern. Bei der Wahl der Wasserhaltung ist darauf
zu achten, daß die Bauarbeiten zu jeder Zeit
durchgeführt werden können.

Die Wasserhaltung erfolgt nach Wahl des AN unter
Beachtung des Geotechnischen Berichtes sowie der
Antragsunterlagen zur Grundwasserabsenkung des
Ingenieurbüro für Geohydraulik und Wasserhaltung
(Vorausgesetzt diese Unterlagen wurden im Rahmen der
Planung erstellt).
Für die Wasserhaltung wird insbesondere auf die DIN
18305 (Wasserhaltungsarbeiten) und DIN 18299
(allgemeine Regeln für Bauarbeiten jeder Art)
hingewiesen. Durch den AN sind sämtliche Bemessungen
der Wasserhaltungsanlagen gemäß DIN 18305
durchzuführen.

Vor Baubeginn ist die Wasserhaltung vom AN bei der UWB
anzuzeigen. Sollten die Mengen des anfallenden
Grundwasers über der  Grenze von 5,0m³/h liegen, ist
die wasserrechtliche Genehmigung vom Baubetrieb
einzuholen.
Die in der eventuell erforderlichen wasserrechtlichen
Erlaubnis gestellten Bedingungen und Auflagen sind zu
beachten und in den LV Positionen zu verpreisen.

Um die Auswirkung der Grundwasserabsenkung auf die
anliegenden Gebäude und die Bäume so gering wie möglich
zu halten, sind  die Absenkungszeiten zu minimieren.
Zur Vermeidung von Geräuschbelästigung der Anwohner
sind Aggregate mit E-Anschluß vorzusehen. Der
Auftragnehmer hat bei Stromausfall eine separate
Notstromversorgung zu garantieren. Die dafür
anfallenden Kosten, wie Auf- und Abbau eines
Notstromaggregates, Vorhalten und Betreiben sind in
die Preise mit einzukalkulieren. Nachfolgende
Leistungen gelten für die gesamte Bauzeit inkl. der
Herstellung der TW-HA.  Abrechnung erfolgt auf
Nachweis.

#### Abschnitt 3.1 offene Wasserhaltung

*Hinweis: Die offenen Wasserhaltung ist anzuwenden wenn dies ein*
Die offenen Wasserhaltung ist anzuwenden wenn dies ein
Bodengutachten aussagt oder die anfallenden
Wassermengen beherrschbar entsprechend den Forderungen
zur wasserfreien Verlegung von Rohrleitungen bleiben.

**3.1.10 Pumpe, E-Motor, 10 m3/h**
Liefern der Pumpe nach Wahl des AN für die offene
Wasserhaltung sowie aller Anschluß- und
Verbindungsleitungen für eine fachgerechte Entsorgung
des anstehenden Wassers. Fördermenge bis 10 m3/h
Menge: 1,000 St

**3.1.20 Zul. Pumpe, je weitere 10 m3/h**
Zulage zu voriger Pos.,
je weiterer 10 m3/h Fördermenge
Menge: 1,000 St

**3.1.30 Notstromerzeuger, 5kVA**
Liefern des Stromerzeugers für die offene Wasserhaltung
incl. aller Betriebsmittel
Menge: 1,000 St

**3.1.40 Pumpenbetrieb 10 m3/h**
Betreiben der Wasserhaltung für den Zeitraub der
Wasserhaltung. Inklusive Vorhaltung Notstromerzeuger.
Abgerechnet wird je Tag der Betreibung.
Menge: 1,000 d

### Bereich 4 Abwasserentsorgung Kanalbau

*Hinweis: Die Materialien und allgemeinen Leistungen umfassen die*
Die Materialien und allgemeinen Leistungen umfassen die
Lieferung und Verlegung der notwendigen Materialien
(Rohre, Formstücke, Schächte etc.), die Montage sowie
alle Leistungen die zur Herstellung einer
Abwasserentsorgungsanlage allgemein notwendig sind.
Bei Beton- und Stahlbetonbauteilen ist die Ausführung
prinzipiell mit C40/50, HS-Zement anzusetzen.

Die Rohr- und Formteilpositionen beinhalten ebenfalls
notwendige Rohrschnitte und Rohrverbindungen.
Herstellung von Passlängen inkl. Formstücken sowie
vorübergehende Verschlüsse von Leitungsteilen.

#### Abschnitt 4.1 Ausbau von Kanälen und Schachtbauwerken

*Hinweis: Ausbau von Kanälen und Schachtbauwerken*
Ausbau von vorh. SW-Kanalhaltungen im unmittelbaren Baubereich und Schmutzwasserschächten,
Ablängen der Leitungen. Aufladen, Abtransport und
Verwertung einschließlich aller Einbauten, inklusive
anfallender Rohrschnitte. Der Ausführung dieser
Position erfolgt nur nach vorheriger Absprache mit der
Bauleitung des AG.

**4.1.10 Schacht abbrechen**
Schachtbauwerk aus Beton oder Mauerwerk (Klinker,
Ziegel, Naturstein, etc.) verschiedener Abmessungen im
Boden bis 1m unter GOK abbrechen, Material zerkleinern, laden und zu einer geeigneten und zugelassenen Kippstelle fördern, abladen und entsorgen / verwerten. Der Nachweis über die
Entsorgung ist dem AG vorzulegen.

vorhandener SW-Kanal Vogelherdweg
Menge: 7,000 St

**4.1.20 Ausbau vorh. Kanalhaltungen im unmittelbaren Baubereich**
Ausbau vorh. Kanalhaltungen Stz, DN 200 im unmittelbaren Baubereich,
Material zerkleinern, laden und zu einer geeigneten und zugelassenen Kippstelle fördern, abladen und entsorgen / verwerten. Der Nachweis über die
Entsorgung ist dem AG vorzulegen.
Die verbleibenden Kanalenden sind dauerhaft zu verschließen!

vorhandener SW-Kanal Vogelherdweg
Menge: 60,000 m

**4.1.30 Abmauerung Zulauf Stz DN 200 Vogelherdweg am vorh. Schachtbauwerk LHS2838**
Fachgerechtes dauerhaftes Verschließen des Zulaufes Stz DN 200 aus Richtung Vogelherdweg am vorh. sanierten Schachtbauwerk LHS2838 durch Abmauerung. Die Position schließt sämtliche Abdichtungsarbeiten mit ein.
Menge: 1,000 St

#### Abschnitt 4.2 Kunststoffrohre

*Hinweis: Die Lieferung der Rohre erfolgt bis zur Baustelle bzw.*
Die Lieferung der Rohre erfolgt bis zur Baustelle bzw.
auf das vom AG vorgegebene Lager. Wenn nichts anderes
angegeben ist, ist das Vorzugssortiment des AG zu
nutzen. Die Angabe von Tragfähigkeitsklassen (TKL) bzw.
Scheiteldruckkräften sind Mindestwerte. Es kommen
grundsätzlich wandverstärkte Materialien zum Einsatz.
KG Scheiteldruckfestigkeit: SN 8
PP Vollwandrohr Scheiteldruckfestigkeit: SN 16

**4.2.10 Kanalrohr DN 150 PP Vollwandrohr DIN 1852 SN 16**
Kanalrohr DN 150 aus PP, Vollwandrohr nach DIN 1852 SN 16, Doppelsteckmuffe und Profildichtringe aus
EPDM nach DIN EN 681, gemäß gültiger Zulassung (DIBt,
Berlin) liefern und nach DIN EN 1610 höhen- und fluchtgerecht in vorhandene Gräben und nach den Verlegerichtlinien des Herstellers verlegen.

Angebot
Fabrikat/Type:
Firma:
Menge: 109,000 m

**4.2.20 Kanalrohr DN 200 PP Vollwandrohr DIN 1852 SN 16**
Kanalrohr DN 200 aus PP, Vollwandrohr nach DIN 1852 SN 16, Doppelsteckmuffe und Profildichtringe aus
EPDM nach DIN EN 681, gemäß gültiger Zulassung (DIBt,
Berlin) liefern und nach DIN EN 1610 höhen- und fluchtgerecht in vorhandene Gräben und nach den Verlegerichtlinien des Herstellers verlegen.

Angebot
Fabrikat/Type:
Firma:
Menge: 254,000 m

#### Abschnitt 4.3 Kunststoffformstücke

*Hinweis: Die Lieferung der Formstücke erfolgt bis zur Baustelle*
Die Lieferung der Formstücke erfolgt bis zur Baustelle
bzw. auf das vom AG vorgegebene Lager. Wenn nichts
anderes angegeben ist, ist das Vorzugssortiment des AG
zu nutzen. In die EP sind einzurechnen:
- Liefern, abladen, erforderlichenfalls zwischenlagern
  und im Baufeld transportieren.
- Montage incl. aller Dichtungselemente, Schrauben,
  Muttern usw.
- die Verlegung im Rohrgraben.

**4.3.10 Anschlußstück an Stzg. KGUS/KGUSM**
KG-Anschlussstück KGUS / KGUSM Muffe o. Spitzende entsprechend der Vorgaben der Materialordnung incl. Dichtung
liefern, abladen, einbauen, erforderlichenfalls
zwischenlagern und im Baufeld transportieren.
DN:
'200'

Übergang Anschlussleitung Haus 7-11 zu Schacht S01 Friedrich-Wolf-Str.
Menge: 1,000 St

**4.3.20 PP-Bogen**
Bogen aus PP passend zu Pos. Glattrohr, allseitig
gemufft, inkl. Profildichtringen EPDM liefern und
fachgerecht einbauen.
 DN:
'150' Abwinkelung:

'45°'

Angebot
Fabrikat/Type:
Firma:
Menge: 17,000 St

**4.3.30 Überschiebmuffe PP**
PP-Überschiebmuffe entsprechend der Vorgaben der
Materialordnung incl. Dichtung liefern, abladen,
einbauen, erforderlichenfalls zwischenlagern und im
Baufeld transportieren.
DN:
'150'

Angebot
Fabrikat/Type:
Firma:
Menge: 1,000 St

**4.3.40 Abzweig PP**
Abzweig aus PP,  passend zu Pos. Glattrohr, allseitig
gemufft, inkl. Profildichtringen EPDM liefern und
fachgerecht einbauen.
DN:
'200 / 150' Abwinkelung:

'45°'

Angebot
Fabrikat/Type:
Firma:
Menge: 15,000 St

**4.3.50 Liner-Anschluss System SW-Hausanschluss auf Hauptkanal**
Liner-Anschluss System Connex o.glw.
zum Anschluss von Schmutzwasser-Hausanschlussleitungen PP, DN 150 an einen vorhandenen Schmutzwasserkanal Stz
DN 250 mit Inliner liefern und fachgerecht nach Herstellerangaben einbauen inkl. der Herstellung eines Arbeitsfensters im Hauptkanal und sämtlicher Arbeitsschritte zur Herstellung einer kraftschlüssigen Verbindung zum Liner und Wiederabdichtung.

Nennweite des vorh. Hauptkanals mit Inliner: Stz, DN 250
Nennweite des herzustellenden Hausanschlusses: PP, DN 150

SW-Hausanschlüsse auf vorhandenen Stz DN 250 Kanal Heinrich-Zille-Str.
Menge: 2,000 St

#### Abschnitt 4.4 SW-Schächte

**4.4.10 Betonfertigteilschacht DN 1000**
Betonfertigteilschacht DN 1000, rund, lichte Weite
1000mm mit Schachthals einschließlich der vorgefertigen
Öffnungen für die Rohranschlüsse der ankommenden und
abgehenden Leitungen herstellen.
Material = Betonfertigteilschacht nach DIN EN 1917 /
DIN V 4034-1, Typ 2
Betonschachtringe mit werkseitig vorgeschmierten
Schachtabdichtungen aus Elastomeren mit dichter
Sturktur, geprüft und güteüberwacht nach DIN 4060 und
EN 681-1 mit integrierter Lastübertragung und
Innenfugenverschluss.
Schachtunterteil mit Fließgerinne in durchgehender,
gekrümmter oder abgezweigter Form,
Gerinne mit Berme in GFK,
Höhe Schachtunterteil mind. 20 cm über
Rohrscheitel. Ohne Steigbügel.

Gelenkige Rohranbindungen gemäß Planunterlagen
entsprechend zu verlegendem Rohr.

Einstiegsöffnung DN 625 mm Schachtkonus bzw.
Abdeckplatte vorsehen. Inklusive Schließen der Fugen
und der Einbau etwaiger Schachtfutter für Zu- und
Abläufe.

Komplettschacht gemäß Schachtliste inklusive evtl.
notwendigen Schachtringen, Ausgleichsringen und Konus.
Abdeckung wird separat vergütet.

Gerinne, Anschlüsse, Dimension, Gefälle, Höhe usw.
gemäß Planung

'Zulauf 1: PP DN 150
Zulauf 2: PP DN 200
Auslauf:  PP DN 200
Schachttiefe bis 1.90m

Für Schacht nach Schachtnummer: S01 Friedrich-Wolf-Str.'
Menge: 1,000 St

**4.4.20 Betonfertigteilschacht DN 1000**
Betonfertigteilschacht DN 1000, rund, lichte Weite
1000mm mit Schachthals einschließlich der vorgefertigen
Öffnungen für die Rohranschlüsse der ankommenden und
abgehenden Leitungen herstellen.
Material = Betonfertigteilschacht nach DIN EN 1917 /
DIN V 4034-1, Typ 2
Betonschachtringe mit werkseitig vorgeschmierten
Schachtabdichtungen aus Elastomeren mit dichter
Sturktur, geprüft und güteüberwacht nach DIN 4060 und
EN 681-1 mit integrierter Lastübertragung und
Innenfugenverschluss.
Schachtunterteil mit Fließgerinne in durchgehender,
gekrümmter oder abgezweigter Form,
Gerinne mit Berme in GFK,
Höhe Schachtunterteil mind. 20 cm über
Rohrscheitel. Ohne Steigbügel.

Gelenkige Rohranbindungen gemäß Planunterlagen
entsprechend zu verlegendem Rohr.

Einstiegsöffnung DN 625 mm Schachtkonus bzw.
Abdeckplatte vorsehen. Inklusive Schließen der Fugen
und der Einbau etwaiger Schachtfutter für Zu- und
Abläufe.

Komplettschacht gemäß Schachtliste inklusive evtl.
notwendigen Schachtringen, Ausgleichsringen und Konus.
Abdeckung wird separat vergütet.

Gerinne, Anschlüsse, Dimension, Gefälle, Höhe usw.
gemäß Planung

'Zulauf: PP DN 200
Auslauf: PP DN 200
Schachttiefen zwischen 2.36m bis 3.11m

Für Schacht nach Schachtnummer: S02; S04; S05; S06
Vogelherdweg'
Menge: 4,000 St

**4.4.30 Betonfertigteilschacht DN 1000**
Betonfertigteilschacht DN 1000, rund, lichte Weite
1000mm mit Schachthals einschließlich der vorgefertigen
Öffnungen für die Rohranschlüsse der ankommenden und
abgehenden Leitungen herstellen.
Material = Betonfertigteilschacht nach DIN EN 1917 /
DIN V 4034-1, Typ 2
Betonschachtringe mit werkseitig vorgeschmierten
Schachtabdichtungen aus Elastomeren mit dichter
Sturktur, geprüft und güteüberwacht nach DIN 4060 und
EN 681-1 mit integrierter Lastübertragung und
Innenfugenverschluss.
Schachtunterteil mit Fließgerinne in durchgehender,
gekrümmter oder abgezweigter Form,
Gerinne mit Berme in GFK,
Höhe Schachtunterteil mind. 20 cm über
Rohrscheitel. Ohne Steigbügel.

Gelenkige Rohranbindungen gemäß Planunterlagen
entsprechend zu verlegendem Rohr.

Einstiegsöffnung DN 625 mm Schachtkonus bzw.
Abdeckplatte vorsehen. Inklusive Schließen der Fugen
und der Einbau etwaiger Schachtfutter für Zu- und
Abläufe.

Komplettschacht gemäß Schachtliste inklusive evtl.
notwendigen Schachtringen, Ausgleichsringen und Konus.
Abdeckung wird separat vergütet.

Gerinne, Anschlüsse, Dimension, Gefälle, Höhe usw.
gemäß Planung

'Zulauf: PP DN 150
Auslauf: PP DN 150
Schachttiefe bis 2.61m

Für Schacht nach Schachtnummer: S03 Vogelherdweg'
Menge: 1,000 St

**4.4.40 Betonfertigteilschacht DN 1000**
Betonfertigteilschacht DN 1000, rund, lichte Weite
1000mm mit Schachthals einschließlich der vorgefertigen
Öffnungen für die Rohranschlüsse der ankommenden und
abgehenden Leitungen herstellen.
Material = Betonfertigteilschacht nach DIN EN 1917 /
DIN V 4034-1, Typ 2
Betonschachtringe mit werkseitig vorgeschmierten
Schachtabdichtungen aus Elastomeren mit dichter
Sturktur, geprüft und güteüberwacht nach DIN 4060 und
EN 681-1 mit integrierter Lastübertragung und
Innenfugenverschluss.
Schachtunterteil mit Fließgerinne in durchgehender,
gekrümmter oder abgezweigter Form,
Gerinne mit Berme in GFK,
Höhe Schachtunterteil mind. 20 cm über
Rohrscheitel. Ohne Steigbügel.

Gelenkige Rohranbindungen gemäß Planunterlagen
entsprechend zu verlegendem Rohr.

Einstiegsöffnung DN 625 mm Schachtkonus bzw.
Abdeckplatte vorsehen. Inklusive Schließen der Fugen
und der Einbau etwaiger Schachtfutter für Zu- und
Abläufe.

Komplettschacht gemäß Schachtliste inklusive evtl.
notwendigen Schachtringen, Ausgleichsringen und Konus.
Abdeckung wird separat vergütet.

Gerinne, Anschlüsse, Dimension, Gefälle, Höhe usw.
gemäß Planung

'Zulauf 1: Stz DN 250 Heinr.-Zille-Str.
Zulauf 2: PP DN 200 Vogelherdweg
Auslauf: Stz DN 250 Heinr.-Zille-Str.
Schachttiefe bis 2.59m

Für Schacht nach Schachtnummer: S07 Heinrich-Zille-Str. / Vogelherdweg'

Der Einbau erfolgt in den bestehenden SW-Kanal mit Linerauskleidung!
Menge: 1,000 St

**4.4.50 Hausanschlussschacht DN 400**
Hausanschlussschacht DN 400, Uponor oder gleichwertig
Schachtabdeckung gesondert

'....................'
Menge: 17,000 St

**4.4.60 Schachtabdeckg. D400, selbstniv., DIN 19584, Lüftungsöff.**
Schachtabdeckung Klasse D 400 gemäß DIN EN 124 und DIN 1229, selbstnivellierend, mit rundem einwalzbarem Rahmen aus Gusseisen für bituminöse Fahrbahnbeläge, LW 610mm, Bauhöhe 160mm, Einlegeabmessungen für Deckel nach DIN 19584, Deckel aus Gusseisen, mit Ventilation, mit dämpfender Einlage im Deckel, mit Beton-Führungsring, Bauhöhe 85mm, Auflageflächen mechanisch bearbeitet.
Schachtabdeckung liefern und höhengerecht versetzen.
In den EP sind alle Nebenarbeiten wie liefern, lagern, laden, versetzen etc. einzurechnen.

S01; S02; S04 bis S07
Menge: 6,000 St

**4.4.70 Schachtabdeckg. B125, DIN 19584, Lüftungsöff.**
Schachtabdeckung nach DIN 19584 T2, DIN 4271, Klasse B125, Deckel und Rahmen liefern und montieren.
Ausführung: Rahmen, rund, aus Gusseisen mit Beton DIN 19584-5; Deckel DIN 19584-2 mit Lüftungsöffnungen aus Gusseisen und Beton liefern und fachgerecht einbauen,
Schachtabdeckung liefern und auf planmäßige Höhe setzen. Fuge zwischen Fertigteilen mit Mörtel MG III nach DIN 1053 unter Verwendung von mindestens 3 Distanzstücken entsprechender Festigkeit füllen, Füllung glattstreichen.

In den EP sind alle Nebenarbeiten wie liefern, lagern, laden, versetzen etc. einzurechnen.

S03
Menge: 1,000 St

**4.4.80 Schachtabdeckg. Kl. D ohne Lüftung für HA-Schacht DN 400**
Schachtabdeckung Klasse D ohne Lüftung für Hausanschlussschächte DN 400
Menge: 17,000 St

**4.4.90 Schmutzfang DIN 1221**
Schmutzfang DIN 1221, schwere Ausführung.
In den EP sind alle Nebenarbeiten wie liefern, lagern,
laden, einbauen etc. einzurechnen.

S01 bis S07
Menge: 7,000 St

**4.4.100 Schachtabdeckung einpflastern**
Schachtabdeckung einpflastern

Granitpflaster 3-reihig um Schachtabdeckung herstellen,
bei Schächten im unbefestigten Bereich.

Folgender Aufbau gefordert ist:

- 6cm Mosaikpflaster in Beton gesetzt
- 15cm Schottertragschicht 0/45 mit mindestens EV2 = 80
MN/m²

Abgerechnet wird pro Stück.

Für Schacht nach Schachtnummer: S03 Vogelherdweg
Menge: 1,000 St

#### Abschnitt 4.5 Kanalanschluss

**4.5.10 Stz-Rohre schneiden**
Bestehende Rohre im Kanal trennen bzw. auf Passlänge
vor
Ort schneiden incl. notwendiger Fasen und
Nachbearbeitung.
Die Reststücken gehen in Eigentum des AN.
Die Schnittlänge bezieht sich auf 1 cm des Umfanges
am Innendurchmesser des Medienrohres (ohne
Ummantelung). Die Abrechnung erfolgt nach Umfangsformel
für den Kreis (Umfang = Pi * DN).

Material: Stz versch. Wandstärken

Neubau Schacht S07 in vorhandene Haltung LHS2838
(Stz, DN 250), Heinrich-Zille-Str. / Vogelherdweg
Menge: 157,000 cm

**4.5.20 Zulage Grundstücksanschluss auf Haltung anbinden**
Als Zulage zu den Material- und Erdbaupositionen zum
Anschluß eines Grundstücksanschlusses DN 150 bzw. DN 200
an einen bestehenden Kanal mittels Liner-Anschluss System Connex o.glw. zum Anschluss von Schmutzwasser-Hausanschlussleitungen PP, DN 150 an einen vorhandenen Schmutzwasserkanal Stz, DN 250 mit Inliner

Für die Abrechnung ist eine genaue Einmeßskizze mit
Bemaßung nach den Angaben des AG vorzulegen.

Bestandskanal Stz DN 250 mit GfK-Inliner.
Zum Schutz des freigelegten GfK-Liners, ist dieser mit Beton zu umhüllen.

SW-Hausanschlüsse inkl. Übergangsstücke Heinrich-Zille-Str.
Menge: 2,000 St

**4.5.30 Zulage Schachtneubau in bestehende Haltung**
*** Pauschalposition
Erschwerniszulage bei Schachtneubau in eine bestehende Haltung Stz, DN 250 mit GfK-Liner-Auskleidung für das Einsetzen eines neuen Schachtes in die bestehende
Kanalhaltung. Erdbau, Schneiden der Rohre mit Verlegung werden gesondert vergütet.

Der Einbau erfolgt in den bestehenden SW-Kanal Stz, DN 250 mit GfK-Liner Auskleidung. Die Position umfasst die Herstellung eines Arbeitsfensters im Hauptkanal für das Einsetzen des neuen Schachtbauwerkes sowie sämtliche Arbeitsschritte zur Herstellung einer kraftschlüssigen Verbindung zwischen Schachtbauwerk und Liner und die Wiederabdichtung. Zum Schutz des freigelegten GfK-Liners, ist dieser mit Beton zu umhüllen.

S07 Heinrich-Zille-Str. / Vogelherdweg
Menge: 1,000 PSCH

#### Abschnitt 4.6 TV / Dichtheit

*Hinweis: Für die TV-Befahrung und Dichtheitsprüfung ist zwingend*
Für die TV-Befahrung und Dichtheitsprüfung ist zwingend
ein Angebot des WAL-Betrieb

Herr Martin Günther
Tel.: 03573 803 300 oder 0160 53 5290
Email: martin.guenther@wal-betrieb.de

einzuholen und für diese Leistung zwingend zu binden.

Dem AN obliegt die Beauftragung und Koordination
gemäß vorhandener LV Position.
DieKoordinierung umfasst:

1) Angaben über:
  a) Haltungszahl
  b) Haltungslängen
  c) Schachtanzahl

2) Terminliche Abstimmungen 14 Tage im Voraus mit
WAL-Betrieb Herr Martin Günther (03573 803 300 oder
0160 53 52 950)

3) Sicherstellung der Anfahrmäglichkeit mit
Kleintransporter (verdichteter, tragfähiger Untergrund)

4) Es ist sicherzustellen, dass sich die Anlagen in
einem sauberen, prüfbaren Zustand befinden

5) Für alle eventuellen Nachprüfungen ist ebenfalls der
WAL-Betrieb zu binden.  Jede zusätzliche Anfahrt ist
kostenpflichtig!

Aufwendungen für die Koordinierungsmaßnahmen sind in die Einzelpositioenen zur Dichtheitsprüfung und Kamerabefahrung einzurechnen.

**4.6.10 Dichtheitsprüfung Kanal <= DN 300**
Dichtheitsprüfung Kanal bis <= DN 300 inkl. der
erforderlichen Nebenarbeiten wie Absperrung usw.
Übergabe der Dokumentation. Die Dichtheitsprüfung der
Rohrleitungen ist als Luftüberdruckprüfung, Verfahren
LB (Prüfdruck 50 mbar) nach DIN EN 1610 auszuführen.

Abrechnung 1 Stück pro Haltung.
Menge: 6,000 St

**4.6.20 Kamerabefahrung Kanal <= DN 300**
Kamerabefahrung Kanal <= DN 300  inkl. der
erforderlichen Nebenarbeiten wie Absperrung usw,.
inkl. vorheriger Reinigung und Übergabe der
Dokumentation,
Video auf CD.  Die Kamerabefahrung hat nach DWA M 149-2
zu erfolgen und ist als Papierausdruck und auf DVD zu
übergeben.
Abrechnung pro Meter Befahrung.
Menge: 254,000 m

**4.6.30 Dichtigkeitsprüfung Schacht**
Dichtigkeitsprüfung Schacht alle DN inkl. der erforderlichen Nebenarbeiten wie Absperrung usw., inkl. vorheriger Reinigung und Übergabe der Dokumentation und Schachtprotokoll. Die Dichtheitsprüfung der Schächte erfolgt mit Wasser nach DIN EN 1610.
Menge: 7,000 Stk

#### Abschnitt 4.7 Sonstiges

*Hinweis: Zu den sonstigen Leistungen zählen alle in den*
Zu den sonstigen Leistungen zählen alle in den
bisherigen Leistungsbereichen nicht erfassbare
Materialien und Leistungen.

**4.7.10 Abstimmung Hausanschluss**
Für jeden Hausanschluss ist ein gesondertes Aufmaßblatt
anzufertigen. Auf diesem müssen alle Formstücke, Rohre
sowie alle Leistungen des AN notiert sein. Weiterhin
ist eine Skizze zu fertigen, auf der eine genaue
Einmessung des Hausanschlusses dargestellt ist. Von dem
Hausanschluss sind Leitungsbeginn und Leitungsende auf
mindestens 2 Festpunkte einzumessen. Jedes Formteil und
jede Leitungskreuzung muss entsprechend dargestellt und
eingemessen werden. Das Leitungsende ist auch
höhenmäßig auf NN festzuhalten. Jeder Hausanschluss ist
digital (Format jpg) zu fotografieren. Auf den Fotos
muss der komplette Leitungsgraben mit allen Formteilen
und Leitungskreuzungen ersichtlich sein. Es können auch
mehrere Fotos gemacht werden.

Leistungen die auf den Fotos nicht zu erkennen sind,
werden nicht vergütet!!!

Die Fotos sind als Farbausdruck jeweils den einzelnen
Aufmaßblättern beizufügen.

Auf jedem Foto ist zur Größenbestimmung eine Messlatte
(Zollstock oder ähnliches) mit aufzunehmen sowie eine
Tafel oder Schild, auf der das Datum der Aufnahme sowie
die Nummer des Hausanschlusses (oder Eigentümer) zu
erkennen ist.

Das Aufmaßblatt ist vom Hauseigentümer zu
unterzeichnen.

Ohne vorgenannte Unterlagen können die
Hausanschluss-Rechnungen vom AG nicht vergütet werden,
da erfahrungsgemäß Einsprüche der Anlieger entstehen,
die ohne genannte Unterlagen nicht bearbeitet werden
können! Kosten die dem AG entstehen, weil die
Rohrleitung aufgrund fehlender Einmessungen nicht
gefunden werden kann, gehen zu Lasten des AN.

Zur Festlegung der Lage der Hausanschlusskanäle wurden
die Eigentümer befragt, das Ergebnis wurde
eingearbeitet.
Vor Ausführungsbeginn sind nochmals Abstimmungen mit
den jeweiligen Grundstückseigentümern zu führen, um die
genaue Lage endgültig festzulegen. Der Hausanschluss
ist bis hinter die Grundstücksgrenze zu verlegen. Der
Revisionsschacht auf dem Privatgrundstück ist durch den
Eigentümer des Grundstückes zu errichten.
Menge: 17,000 St

**4.7.20 Schmutzwasserhaltung-, umpumpen <= 20 l/s**
*** Pauschalposition
An- und Abtransport der Schmutzwasserpumpen, einschl.
Ein- und Ausbau, incl. erforderl. Steigleitungen und
Anschluss an Stich- und Vorflutleitungen.
Im EP enthalten sind alle Nebenleistungen wie An- und
Abtransport, Umsetzen, Auf- und Abbauen, sowie die
Gestellung eines passenden Stromaggregates,
die ständige Kontrolle und das Absperren des
auserbetriebzunehmenden Kanals.
Förderleistung: bis  20 l/s
Menge: 1,000 PSCH

**4.7.30 Betreiben der Überpumpanlage**
*** Pauschalposition
Betreiben der vorher genannten SW bzw.
AW-Überpumpanlage entsprechend der durch den AN
ausführungsbedingten Dauer, incl. aller dafür
notwendigen Neben- und Zusatzarbeiten.
Menge: 1,000 PSCH

**4.7.40 Absperren der Kanäle bis DN 200**
Absperrung der Kanäle mittels Blase, Scheibe o. glw.
Kanal bis DN 200
Menge: 4,000 St

**4.7.50 Fotodokumentation**
*** Pauschalposition
Fotodokumentation Leitungsgräben mit Formteilen und Leitungskreuzungen sowie Hausanschlussleitungen zur Vorlage und Freigabe durch den AG.
Der AG behält sich vor, bei nicht Vorlage der
Dokumentation nachrichtlich entsprechende Stellen durch
und auf Kosten des AN freilegen zu lassen.
Menge: 1,000 PSCH

### Bereich 5 Stundenlohnarbeiten

*Hinweis: Durchführung von Stundenlohnarbeiten bei Bedarf.*
Durchführung von Stundenlohnarbeiten bei Bedarf.
Vor Beginn der Arbeiten ist die Genehmigung des AG
einzuholen. Stundenlohnarbeiten sind nur auf Anweisung
des AG auszuführen. Stundenaufstellungen sind der AG
wöchentlich zur Unterschrift vorzulegen.
Nicht unterschriebene Stundenlohnaufstellungen werden
bei der
Rechnungsprüfung nicht anerkannt.
Auf allen Aufstellungen ist der Zweck, der Ort und das
Datum
der Ausführung aufzuführen.

#### Abschnitt 5.1 Stundenlohn Personal

*Hinweis: Für angeordnete Stundenlohnarbeiten für Personal werden*
Für angeordnete Stundenlohnarbeiten für Personal werden
folgende Positionen angenommen und wie folgt angeboten:

Die Verrechnungssätze sind unter Beachtung der
preisrechtlichen Vorschriften ermittelt und enthalten
alle Zuschläge für Gemeinkosten, Sozialkassenbeiträge,
vermögenswirksame Leistungen usw. sowie Lohn- und
Gehaltsnebenkosten (Wegegelder, Auslösung, Fahrtkosten
etc.).

Zuschläge für Nacht-, Samstags- und Feiertagsarbeit
sind jedoch nicht eingerechnet und werden gesondert
berechnet.

Pro 15 Arbeitsstunden wird nur 1 Aufsichtsstunde
vergütet.

**5.1.10 Polier**
*** Bedarfsposition ohne GB
Für evtl. erforderliche Arbeiten, die nicht im
Leistungsverzeichnis erfaßt sind und gegen Nachweis zur
Ausführung kommen, werden wie folgt berechnet:
Polier
Menge: 1,000 h

**5.1.20 Vorarbeiter**
*** Bedarfsposition ohne GB
Für evtl. erforderliche Arbeiten, die nicht im
Leistungsverzeichnis erfaßt sind und gegen Nachweis zur
Ausführung kommen, werden wie folgt berechnet:
Vorarbeiter
Menge: 1,000 h

**5.1.30 Facharbeiter**
*** Bedarfsposition ohne GB
Für evtl. erforderliche Arbeiten, die nicht im
Leistungsverzeichnis erfaßt sind und gegen Nachweis zur
Ausführung kommen, werden wie folgt berechnet:
Facharbeiter
Menge: 1,000 h

#### Abschnitt 5.2 Sundenlohn Geräte

*Hinweis: Für angeordnete Stundenlohnarbeiten für Geräte werden*
Für angeordnete Stundenlohnarbeiten für Geräte werden
folgende Positionen angenommen und wie folgt angeboten:

Die Verrechnungssätze sind unter Beachtung der
preisrechtlichen Vorschriften ermittelt und enthalten
alle Zuschläge für Gemeinkosten, Lohnkosten für
notwendiges Fachpersonal, dessen Sozialkassenbeiträge,
vermögenswirksame Leistungen usw. sowie Lohn- und
Gehaltsnebenkosten (Wegegelder, Auslösung, Fahrtkosten
etc.), Transportaufwendungen, Betriebs- und
Schmierstoffe etc.
Zuschläge für Nacht-, Samstags- und Feiertagsarbeit
sind jedoch nicht eingerechnet.

**5.2.10 Bagger Löffelinhalt bis 0,5 m3**
*** Bedarfsposition ohne GB
Für evtl. erforderliche Arbeiten, die nicht im
Leistungsverzeichnis erfaßt sind und gegen Nachweis zur
Ausführung kommen, werden berechnet für:
Bagger, Löffelinhalt bis 0,5 m3
Menge: 1,000 h

**5.2.20 Bagger Löffelinhalt bis 1,0 m3**
*** Bedarfsposition ohne GB
Für evtl. erforderliche Arbeiten, die nicht im
Leistungsverzeichnis erfaßt sind und gegen Nachweis zur
Ausführung kommen, werden berechnet für:
Bagger, Löffelinhalt bis 1,0 m3
Menge: 1,000 h

**5.2.30 Lader bis 90 PS**
*** Bedarfsposition ohne GB
Für evtl. erforderliche Arbeiten, die nicht im
Leistungsverzeichnis erfaßt sind und gegen Nachweis zur
Ausführung kommen, werden berechnet für:
Lader bis 90 PS
Menge: 1,000 h

**5.2.40 Lader über 90 PS**
*** Bedarfsposition ohne GB
Für evtl. erforderliche Arbeiten, die nicht im
Leistungsverzeichnis erfaßt sind und gegen Nachweis zur
Ausführung kommen, werden berechnet für:
Lader über 90 PS
Menge: 1,000 h

**5.2.50 Kompressor mit Hammer**
*** Bedarfsposition ohne GB
Für evtl. erforderliche Arbeiten, die nicht im
Leistungsverzeichnis erfaßt sind und gegen Nachweis zur
Ausführung kommen, werden berechnet für:
Kompressor mit Hammer
Menge: 1,000 h

**5.2.60 Rüttelplatte**
*** Bedarfsposition ohne GB
Für evtl. erforderliche Arbeiten, die nicht im
Leistungsverzeichnis erfaßt sind und gegen Nachweis zur
Ausführung kommen, werden berechnet für:
Rüttelplatte z.B. AT 5000, AT 2000
Menge: 1,000 h

**5.2.70 Wackelstampfer**
*** Bedarfsposition ohne GB
Für evtl. erforderliche Arbeiten, die nicht im
Leistungsverzeichnis erfaßt sind und gegen Nachweis zur
Ausführung kommen, werden berechnet für:
Wackelstampfer
Menge: 1,000 h

**5.2.80 LKW Kipper, Allrad, 5t Nutzlast**
*** Bedarfsposition ohne GB
Für evtl. erforderliche Arbeiten, die nicht im
Leistungsverzeichnis erfaßt sind und gegen Nachweis zur
Ausführung kommen, werden berechnet für:
LKW Allrad-Kipper, 5t Nutzlast
Menge: 1,000 h

**5.2.90 LKW Kipper, Allrad, 8t Nutzlast**
*** Bedarfsposition ohne GB
Für evtl. erforderliche Arbeiten, die nicht im
Leistungsverzeichnis erfaßt sind und gegen Nachweis zur
Ausführung kommen, werden berechnet für:
LKW Allrad-Kipper, 8t Nutzlast
Menge: 1,000 h

**5.2.100 LKW Kipper, Allrad, 16t Nutzlast**
*** Bedarfsposition ohne GB
Für evtl. erforderliche Arbeiten, die nicht im
Leistungsverzeichnis erfaßt sind und gegen Nachweis zur
Ausführung kommen, werden berechnet für:
LKW Allrad-Kipper, 16t Nutzlast
Menge: 1,000 h

**5.2.110 Notstromaggregat**
*** Bedarfsposition ohne GB
Für evtl. erforderliche Arbeiten, die nicht im
Leistungsverzeichnis erfaßt sind und gegen Nachweis zur
Ausführung kommen, werden berechnet für:
Notstromaggregat
Menge: 1,000 h

**5.2.120 Motorsäge, Boschhammer**
*** Bedarfsposition ohne GB
Für evtl. erforderliche Arbeiten, die nicht im
Leistungsverzeichnis erfaßt sind und gegen Nachweis zur
Ausführung kommen, werden berechnet für:
Motorsäge oder Boschhammer
Menge: 1,000 h

**5.2.130 Schneid- und Schweißgeräte**
*** Bedarfsposition ohne GB
Für evtl. erforderliche Arbeiten, die nicht im
Leistungsverzeichnis erfaßt sind und gegen Nachweis zur
Ausführung kommen, werden berechnet für:
Schneid- und Schweißgeräte
Menge: 1,000 h
